# Isolation thermique par l'extérieur de la couche intérieure

- Propriété du fichier: CYPE INGENIEROS, S.A.
- Format: FIEBDC-3/2002
- Zone géographique: Cameroun
- Devise: XAF
- Coûts indirects: 3.00 %
- Frais généraux: 13.00 %
- Bénéfice: 6.00 %
- TVA: 19.25 %

## F Aménagements et finitions

### FI Isolations intérieures

#### FIU Doublages

**FIU040** m² Isolation thermique par l'extérieur de la couche intérieure, en façade double paroi en maçonnerie apparente, constituée de panneau rigide en polystyrène expansé, à surface lisse et usinage latéral droit, de 30 mm d'épaisseur, résistance thermique 0,94 m²K/W, conductivité thermique 0,032 W/(mK), placé bord à bord et fixé aux écarteurs du même matériau isolant, pour maintenir l'épaisseur de la lame d'air. Comprend la mousse adhésive autoexpansive, élastique, en polyuréthane monocomposant pour la fixation des écarteurs à la couche intérieure et des panneaux isolants aux écarteurs.
Isolation thermique par l'extérieur de la couche intérieure, en façade double paroi en maçonnerie apparente, constituée de panneau rigide en polystyrène expansé, à surface lisse et usinage latéral droit, de 30 mm d'épaisseur, résistance thermique 0,94 m²K/W, conductivité thermique 0,032 W/(mK), placé bord à bord et fixé aux écarteurs du même matériau isolant, pour maintenir l'épaisseur de la lame d'air. Comprend la mousse adhésive autoexpansive, élastique, en polyuréthane monocomposant pour la fixation des écarteurs à la couche intérieure et des panneaux isolants aux écarteurs.
Inclut: Nettoyage et préparation de la surface du support. Implantation et découpe de l'isolant. Mise en place des écarteurs. Mise en place de l'isolant. Résolution des points singuliers.
Critère de métré de projet: Surface mesurée selon documentation graphique du Projet.
Critère de mesure de l'ouvrage: On mesurera la surface réellement exécutée selon les spécifications du Projet.

| Code | U | Désignation | Quantité | Prix | Montant |
|---|---|---|---|---|---|
| mt16pel010gca | m² | Panneau rigide en polystyrène expansé, selon NF EN 13163, à surface lisse et usinage latéral droit, de 30 mm d'épaisseur, résistance thermique 0,94 m²K/W, conductivité thermique 0,032 W/(mK), Euroclasse E de réaction au feu, avec code de désignation EPS-EN 13163-L3-W3-T2-S5-P10-BS100-DS(N)2-CS(10)60. (matériau) | 1.050 | 1513.18 | 1588.84 |
| mt22www040 | U | Aérosol de 750 ml de mousse adhésive autoexpansive, élastique, en polyuréthane monocomposant, de 25 kg/m³ de densité, conductivité thermique 0,0345 W/(mK), 135% d'expansion, élongation jusqu'à rupture 45% et 7 N/cm² de résistance à la traction, stable de -40°C à 90°C; à appliquer au pistolet; selon NF EN 13165. (matériau) | 0.050 | 6695.92 | 334.80 |
| mo054 | h | Compagnon professionnel III/CP2 poseur d'isolants rigides ou flexibles. (main-d'œuvre) | 0.015 | 1078.04 | 16.17 |
| mo101 | h | Ouvrier professionnel II/OP poseur d'isolants rigides ou flexibles. (main-d'œuvre) | 0.015 | 667.51 | 10.01 |
| % | % | Frais de chantier des unités d'ouvrage | 2 % | 1949.82 | 39.00 |
|  |  | Coûts directs |  |  | 1988.82 |
