# Isolation acoustique au bruit aérien entre les plaques d'un doublage, constituée de membrane viscoélastique autoadhésive de haute densité de 4 mm d'épaisseur

- Propriété du fichier: CYPE INGENIEROS, S.A.
- Format: FIEBDC-3/2002
- Zone géographique: Cameroun
- Devise: XAF
- Coûts indirects: 3.00 %
- Frais généraux: 13.00 %
- Bénéfice: 6.00 %
- TVA: 19.25 %

## F Aménagements et finitions

### FI Isolations intérieures

#### FIU Doublages

**FIU100** m² Isolation acoustique au bruit aérien entre les plaques d'un doublage, constituée de membrane viscoélastique autoadhésive de haute densité de 4 mm d'épaisseur.
Isolation acoustique au bruit aérien entre les plaques d'un doublage, constituée de membrane viscoélastique autoadhésive de haute densité de 4 mm d'épaisseur.
Inclut: Découpe de l'isolant. Mise en place de l'isolant dans la plaque déjà montée. Résolution des points singuliers.
Critère de métré de projet: Surface mesurée selon documentation graphique du Projet.
Critère de mesure de l'ouvrage: On mesurera la surface réellement exécutée selon les spécifications du Projet.

| Code | U | Désignation | Quantité | Prix | Montant |
|---|---|---|---|---|---|
| mt16npg030h | m² | Membrane viscoélastique autoadhésive de haute densité de 4 mm d'épaisseur; avec 67 dB d'indice global de réduction acoustique, Rw. (matériau) | 1.050 | 5916.47 | 6212.29 |
| mo054 | h | Compagnon professionnel III/CP2 poseur d'isolants rigides ou flexibles. (main-d'œuvre) | 0.126 | 1078.04 | 135.83 |
| mo101 | h | Ouvrier professionnel II/OP poseur d'isolants rigides ou flexibles. (main-d'œuvre) | 0.126 | 667.51 | 84.11 |
| % | % | Coûts directs complémentaires | 2 % | 6432.23 | 128.64 |
|  |  | Coûts directs |  |  | 6560.87 |
