# Démontage d'une porte d'armoire encastrée en bois, avec des moyens manuels et récupération, entassement et montage du matériau au même emplacement, et chargement manuel dans le camion ou la benne

- Propriété du fichier: CYPE INGENIEROS, S.A.
- Format: FIEBDC-3/2002
- Zone géographique: Cameroun
- Devise: XAF
- Coûts indirects: 3.00 %
- Frais généraux: 13.00 %
- Bénéfice: 6.00 %
- TVA: 19.25 %

## F Aménagements et finitions

### FK Menuiseries intérieures et meubles

#### FKD Démolition

**FKD020** U Démontage d'une porte d'armoire encastrée en bois, avec des moyens manuels et récupération, entassement et montage du matériau au même emplacement, et chargement manuel dans le camion ou la benne.
Démontage d'une porte d'armoire encastrée en bois, avec des moyens manuels et récupération, entassement et montage du matériau au même emplacement, et chargement manuel dans le camion ou la benne.
Inclut: Démontage de l'élément. Classement et étiquetage. Stockage des matériaux à réutiliser. Remise en place de l'élément. Retrait et entassement des restes de travaux. Nettoyage des restes d'ouvrage. Chargement manuel des restes de travaux dans le camion ou la benne.
Critère de métré de projet: Nombre d'unités prévues, selon documentation graphique du Projet.
Critère de mesure de l'ouvrage: On mesurera le nombre d'unités réellement démontées et montées selon les spécifications du Projet.
Critère d'évaluation économique: Le prix comprend le démontage des feuillures, des couvre-joints et des ferrures.

| Code | U | Désignation | Quantité | Prix | Montant |
|---|---|---|---|---|---|
| mo017 | h | Compagnon professionnel III/CP2 menuisier bois. (main-d'œuvre) | 0.388 | 1063.94 | 412.81 |
| mo058 | h | Ouvrier professionnel II/OP menuisier bois. (main-d'œuvre) | 0.388 | 672.08 | 260.77 |
| % | % | Frais de chantier des unités d'ouvrage | 2 % | 673.58 | 13.47 |
|  |  | Coûts directs |  |  | 687.05 |
