# Plafond suspendu démontable

- Propriété du fichier: CYPE INGENIEROS, S.A.
- Format: FIEBDC-3/2002
- Zone géographique: Cameroun
- Coûts indirects: 3.00 %
- Frais généraux: 13.00 %
- Bénéfice: 6.00 %
- TVA: 19.25 %

## F Aménagements et finitions

### FL Revêtements de plafonds

#### FLE Plafonds suspendus démontables

**FLE130** m² Plafond suspendu démontable, situé à une hauteur inférieure à 4 m, système Fonotech Fonosteel "BUTECH", constitué de bacs lisses autoportants, en acier galvanisé, modèle Steel Lis, couleur acier "BUTECH" "PORCELANOSA GRUPO", de 600x600 mm et 0,53 mm d'épaisseur, avec des profilés visibles.
Fourniture et montage d'un plafond suspendu démontable, situé à une hauteur inférieure à 4 m, système Fonotech Fonosteel "BUTECH", constitué de bacs lisses autoportants, en acier galvanisé, modèle Steel Lis, couleur acier "BUTECH" "PORCELANOSA GRUPO", de 600x600 mm et 0,53 mm d'épaisseur, suspendus au plafond par profilés visibles de 15 mm de largeur de profil, finition prélaqué en couleur acier, comprenant des profilés primaires, secondaires et angulaires d'arrêt fixé au plafond à l'aide de tiges et de crochets. Comprend les accessoires de fixation, complètement installé.
Inclut: Implantation des axes de l'ossature modulaire. Nivellement et mise en place des profilés angulaires. Implantation des profilés primaires de l'ossature. Signalisation des points d'ancrage au plancher. Nivellement et suspension des profilés primaires et secondaires de l'ossature. Mise en place des bacs.
Critère de métré de projet: Surface mesurée entre les parements, selon documentation graphique du Projet, sans déduire les ouvertures pour les installations.
Critère de mesure de l'ouvrage: On mesurera la surface réellement exécutée selon les spécifications du Projet, sans décompter les ouvertures pour les installations.

| Code | U | Désignation | Quantité | Prix | Montant |
|---|---|---|---|---|---|
| mt12pmb010aa | m² | Faux plafond démontable constitué de bacs lisses autoportants, en acier galvanisé, modèle Steel Lis, couleur acier, "BUTECH" "PORCELANOSA GRUPO", de 600x600 mm et 0,53 mm d'épaisseur et Euroclasse A-s2,d0 de réaction au feu, selon NF EN 13168; comprend le système de profilés visibles de 15 mm de largeur de profil, finition prélaqué en couleur acier et les tiges de fixation. (matériau) | 1.050 | 37.06 | 38.91 |
| op00ato010 |  | Tournevis. | 1.000 | 0.00 | 0.00 |
| mo015 | h | Compagnon professionnel III/CP2 monteur de faux plafonds en plaques de plâtre. (main-d'œuvre) | 0.231 | 1.76 | 0.41 |
| mo082 | h | Ouvrier professionnel II/OP monteur de faux plafonds en plaques de plâtre. (main-d'œuvre) | 0.231 | 1.08 | 0.25 |
| % | % | Coûts directs complémentaires | 2 % | 39.57 | 0.79 |
|  |  | Coûts directs |  |  | 40.36 |
