# Peinture plastique sur parement intérieur en plâtre

- Propriété du fichier: CYPE INGENIEROS, S.A.
- Format: FIEBDC-3/2002
- Zone géographique: Cameroun
- Devise: XAF
- Coûts indirects: 3.00 %
- Frais généraux: 13.00 %
- Bénéfice: 6.00 %
- TVA: 19.25 %

## F Aménagements et finitions

### FP Peintures

#### FPL Peintures plastiques

**FPL030** m² Peinture plastique sur parement intérieur en plâtre.
Application manuelle de deux couches de peinture plastique, finition mate, texture lisse, diluées avec 15% d'eau ou non diluées, (rendement: 0,1 l/m² chaque couche); application préalable d'une couche d'impression acrylique régulière de l'absorption, sur parement intérieur en plâtre, vertical, jusqu'à 3 m de hauteur.
Critère d'évaluation économique: Le prix comprend la protection des éléments du contour qui pourraient être affectés pendant les travaux et la résolution des points singuliers.
Inclut: Préparation du support. Application d'une couche de fond. Application de deux couches de finition.
Critère pour le métré: Surface mesurée selon documentation graphique du Projet, avec le même critère que le support de base.
Critère pour le mémoire: On mesurera la surface réellement exécutée selon les spécifications du Projet, avec le même critère que le support de base.

| Code | U | Désignation | Quantité | Prix | Montant |
|---|---|---|---|---|---|
| mt27pfs010b | l | Impression acrylique, régulant l'absorption, perméable à la vapeur d'eau et résistante aux alcalis, à appliquer à la brosse, au rouleau ou au pistolet. (matériau) | 0.058 | 5768.50 | 334.57 |
| mt27pii070c | l | Peinture plastique pour intérieur, à base de polymères acryliques, couleur blanche, finition mate, texture lisse, de résistance élevée au frottement humide; à appliquer à la brosse, au rouleau ou au pistolet. (matériau) | 0.200 | 7461.42 | 1492.28 |
| op00tal020 |  | Malaxeur électrique. | 1.000 | 0.00 | 0.00 |
| mo038 | h | Compagnon professionnel III/CP2 peintre. (main-d'œuvre) | 0.128 | 1727.44 | 221.11 |
| mo076 | h | Ouvrier professionnel II/OP peintre. (main-d'œuvre) | 0.128 | 1107.54 | 141.77 |
| % | % | Frais de chantier des unités d'ouvrage | 2 % | 2189.73 | 43.79 |
|  |  | Coûts directs |  |  | 2233.52 |
