# Revêtement de sol de caoutchouc de couleur, avec boutons, fournie dans rouleaux de 1000x12000x2,5 mm, placé avec un adhésif de contact

- Propriété du fichier: CYPE INGENIEROS, S.A.
- Format: FIEBDC-3/2002
- Zone géographique: Cameroun
- Devise: XAF
- Coûts indirects: 3.00 %
- Frais généraux: 13.00 %
- Bénéfice: 6.00 %
- TVA: 19.25 %

## F Aménagements et finitions

### FS Revêtements de sols

#### FSH Caoutchouc

**FSH010** m² Revêtement de sol de caoutchouc de couleur, avec boutons, fournie dans rouleaux de 1000x12000x2,5 mm, placé avec un adhésif de contact.
Revêtement de sol de caoutchouc de couleur, avec boutons, fournie dans rouleaux de 1000x12000x2,5 mm, placé avec un adhésif de contact sur une couche de pâte nivellatrice non comprise dans ce prix. Comprend l'adhésif de contact, la réalisation des joints du revêtement de sol synthétique, la suppression et le nettoyage du matériau excédant et le nettoyage final du revêtement de sol.
Inclut: Implantation et recoupe du revêtement. Application de la couche d'adhésif de contact. Mise en place du revêtement. Suppression et nettoyage du matériau excédant. Nettoyage final du revêtement.
Critère de métré de projet: Surface utile, mesurée selon documentation graphique du Projet.
Critère de mesure de l'ouvrage: On mesurera la surface réellement exécutée selon les spécifications du Projet.

| Code | U | Désignation | Quantité | Prix | Montant |
|---|---|---|---|---|---|
| mt18dww010 | kg | Adhésif de contact à base de résine acrylique en dispersion aqueuse, pour revêtement de sol en caoutchouc, linoléum, PVC, moquette et textile. (matériau) | 0.250 | 3695.96 | 923.99 |
| mt18dsi010j | m² | Lame en caoutchouc de 1000x12000x2,5 mm, finition de couleur, avec boutons. (matériau) | 1.050 | 23199.73 | 24359.72 |
| op00tra010 |  | Traceur de joints. | 1.000 | 0.00 | 0.00 |
| op00cor040 |  | Coupe-bords. | 1.000 | 0.00 | 0.00 |
| mo026 | h | Compagnon professionnel III/CP2 poseur de revêtements flexibles. (main-d'œuvre) | 0.218 | 1047.01 | 228.25 |
| mo064 | h | Ouvrier professionnel II/OP poseur de revêtements flexibles. (main-d'œuvre) | 0.109 | 667.51 | 72.76 |
| % | % | Frais de chantier des unités d'ouvrage | 2 % | 25584.72 | 511.69 |
|  |  | Coûts directs |  |  | 26096.41 |
