# Blindage complet de puits pour rechaussement des fondations, réalisée avec des moyens manuels, avec largeur de l'excavation de jusqu'à 2 m

- Propriété du fichier: CYPE INGENIEROS, S.A.
- Format: FIEBDC-3/2002
- Zone géographique: Cameroun
- Coûts indirects: 3.00 %
- Frais généraux: 13.00 %
- Bénéfice: 6.00 %
- TVA: 19.25 %

## G Structure et gros oeuvre

### GA Transformations et réparations

#### GAO Reprises en sous-oeuvre

**GAO040** m² Blindage complet de puits pour rechaussement des fondations, réalisée avec des moyens manuels, avec largeur de l'excavation de jusqu'à 2 m.
Montage de blindage complet, dans puits pour rechaussement des fondations, avec largeur de l'excavation jusqu'à 2 m, réalisée avec des moyens manuels, avec des planches, des appuis et des étrésillons en bois, pour une protection de 100% des parements verticaux de l'excavation. Comprend le démontage du blindage après ou simultanément au remblayage des terres.
Inclut: Implantation générale et fixation des points et des niveaux de référence. Montage de planches, d'appuis et d'étrésillons. Clouage de tous les éléments. Enlèvement de l'ensemble.
Critère de métré de projet: Surface mesurée en projection horizontale, selon documentation graphique du Projet.
Critère de mesure de l'ouvrage: On mesurera, en projection horizontale, la surface réellement exécutée selon les spécifications du Projet.

| Code | U | Désignation | Quantité | Prix | Montant |
|---|---|---|---|---|---|
| mt08emt030 | m² | Étaiement et blindage complet des tranchées et des puits de 2 m de largeur maximum, pour une protection de 100% avec des planches, des appuis et des butons en bois (10 utilisations). (matériau) | 1.100 | 40.95 | 45.05 |
| mo111 | h | Ouvrier d'exécution I/OE1 VRD espaces privés. (main-d'œuvre) | 1.490 | 0.78 | 1.16 |
| % | % | Coûts directs complémentaires | 2 % | 46.21 | 0.92 |
|  |  | Coûts directs |  |  | 47.13 |
