# Rainurage latéral horizontal, de 15x15 cm de section, réalisé dans une fondation existante, pour la reprise en sous-oeuvre des fondations

- Propriété du fichier: CYPE INGENIEROS, S.A.
- Format: FIEBDC-3/2002
- Zone géographique: Cameroun
- Coûts indirects: 3.00 %
- Frais généraux: 13.00 %
- Bénéfice: 6.00 %
- TVA: 19.25 %

## G Structure et gros oeuvre

### GA Transformations et réparations

#### GAO Reprises en sous-oeuvre

**GAO200** m Rainurage latéral horizontal, de 15x15 cm de section, réalisé dans une fondation existante, pour la reprise en sous-oeuvre des fondations.
Exécution d'entrée latérale horizontale dans une fondation existante, de 15x15 cm de section, avec un marteau piqueur, pour améliorer l'adhérence et la transmission des charges entre le béton durci de la fondation existante et la reprise en sous-oeuvre. Comprend le nettoyage, l'entassement, le retrait et la charge manuelle des décombres dans le camion ou la benne.
Inclut: Réalisation d'une entrée dans une fondation existante. Retrait et amassement des décombres. Charge manuelle des décombres dans le camion ou la benne.
Critère de métré de projet: Longueur moyenne selon documentation graphique du Projet.
Critère de mesure de l'ouvrage: On mesurera la longueur réellement exécutée selon les spécifications du Projet.

| Code | U | Désignation | Quantité | Prix | Montant |
|---|---|---|---|---|---|
| mq05mai030 | h | Marteau pneumatique. (matériel) | 1.071 | 4.08 | 4.37 |
| mq05pdm010a | h | Compresseur portable électrique 2 m³/min de débit. (matériel) | 0.535 | 3.81 | 2.04 |
| mo087 | h | Ouvrier professionnel II/OP du béton. (main-d'œuvre) | 2.573 | 0.85 | 2.19 |
| % | % | Coûts directs complémentaires | 2 % | 8.60 | 0.17 |
|  |  | Coûts directs |  |  | 8.77 |
