# Renfort à la flexion par la face supérieure des poutres ou des poutrelles en béton armé

- Propriété du fichier: CYPE INGENIEROS, S.A.
- Format: FIEBDC-3/2002
- Zone géographique: Cameroun
- Coûts indirects: 3.00 %
- Frais généraux: 13.00 %
- Bénéfice: 6.00 %
- TVA: 19.25 %

## G Structure et gros oeuvre

### GA Transformations et réparations

#### GAT Transformations d'éléments en béton

**GAT070** m Renfort à la flexion par la face supérieure des poutres ou des poutrelles en béton armé, par le système MasterBrace "BASF", constitué de laminé en fibre de carbone, MasterBrace LAM 170/3100 "BASF", de 80 mm de largeur et 1,4 mm d'épaisseur, module d'élasticité 170000 N/mm², résistance à la traction 3100 MPa et allongement ultime 1,9%, placé avec MasterBrace ADH 4000 "BASF", sur la surface préalablement poncée et imprimée avec MasterBrace P 3500 "BASF".
Renfort à la flexion par la face supérieure des poutres ou des poutrelles en béton armé, par le système MasterBrace "BASF", constitué de laminé en fibre de carbone, MasterBrace LAM 170/3100 "BASF", de 80 mm de largeur et 1,4 mm d'épaisseur, module d'élasticité 170000 N/mm², résistance à la traction 3100 MPa et allongement ultime 1,9%, placé avec MasterBrace ADH 4000 "BASF", en appliquant une couche de 2 mm d'épaisseur sur le laminage avec une spatule et une autre couche de 1 mm d'épaisseur sur la surface de contact avec la surface support, préalablement imprimée avec MasterBrace P 3500 "BASF", appliquée avec une brosse. Comprend la préparation de la surface par ponçage et le nettoyage du béton; le nettoyage de la surface du laminage; mise en place du laminage sur la surface support, avec un rouleau en caoutchouc; le retrait de l'adhésif qui pourrait déborder et le nettoyage des restes générés.
Inclut: Ponçage et nettoyage de la surface en béton. Application de la couche d'apprêt. Application de l'adhésif sur le béton imprimé. Nettoyage du laminage en fibre de carbone. Application de l'adhésif sur la face rugueuse du laminage. Mise en place du laminage. Nettoyage des restes d'ouvrage.
Critère de métré de projet: Longueur moyenne selon documentation graphique du Projet.
Critère de mesure de l'ouvrage: On mesurera la longueur réellement exécutée selon les spécifications du Projet.

| Code | U | Désignation | Quantité | Prix | Montant |
|---|---|---|---|---|---|
| mt09reh420a | kg | Impression à deux composants à base de résine époxy, MasterBrace P 3500 "BASF", pour application à la brosse ou au rouleau sur l'élément structural à renforcer par des couches ou des laminés en fibre de carbone. (matériau) | 0.048 | 42.29 | 2.03 |
| mt09reh410d | m | Laminé en fibre de carbone, MasterBrace LAM 170/3100 "BASF", de 80 mm de largeur et 1,4 mm d'épaisseur, module d'élasticité 170000 N/mm², résistance à la traction 3100 MPa et allongement ultime 1,9%, pour renfort des structures. (matériau) | 1.100 | 56.37 | 62.01 |
| mt09reh440a | kg | Adhésif à deux composants à base de résine époxy, MasterBrace ADH 4000 "BASF", pour application avec spatule sur l'élément structural à renforcer par des laminés en fibres de carbone, selon NF EN 1504-4. (matériau) | 0.617 | 13.67 | 8.43 |
| op00lij010 |  | Ponceuse-polisseuse. | 1.000 | 0.00 | 0.00 |
| mo042 | h | Compagnon professionnel III/CP2 du béton. (main-d'œuvre) | 2.374 | 1.79 | 4.25 |
| mo089 | h | Ouvrier professionnel II/OP du béton. (main-d'œuvre) | 1.866 | 1.13 | 2.11 |
| % | % | Coûts directs complémentaires | 2 % | 78.83 | 1.58 |
|  |  | Coûts directs |  |  | 80.41 |
