# Mortier type Grout pour remplissage, par déversement, des appuis structuraux

- Propriété du fichier: CYPE INGENIEROS, S.A.
- Format: FIEBDC-3/2002
- Zone géographique: Cameroun
- Devise: XAF
- Coûts indirects: 3.00 %
- Frais généraux: 13.00 %
- Bénéfice: 6.00 %
- TVA: 19.25 %

## G Structure et gros oeuvre

### GA Transformations et réparations

#### GAT Transformations d'éléments en béton

**GAT170** l Mortier type Grout pour remplissage, par déversement, des appuis structuraux.
Mortier cémenteux fluide de retrait compensé, composé de ciment, additifs spéciaux et granulats sélectionnés, exempt de chlorures, pour usage général, utilisé dans le remplissage par déversement des appuis structuraux.
Inclut: Implantation. Nettoyage de la zone d'application. Préparation du mélange. Coulage du mortier en couches successives. Séchage du mortier. Nettoyage des restes générés.
Critère pour le métré: Volume mesuré selon documentation graphique du Projet.
Critère pour le mémoire: On mesurera le volume réellement exécuté selon les spécifications du Projet.

| Code | U | Désignation | Quantité | Prix | Montant |
|---|---|---|---|---|---|
| mt09reh360c | kg | Mortier cémenteux fluide de retrait compensé, composé de ciment, additifs spéciaux et granulats sélectionnés, exempt de chlorures, pour usage général, pour ancrages et remplissages de 5 à 50 mm d'épaisseur, selon NF EN 1504-6. (matériau) | 2.200 | 351.86 | 774.09 |
| mo020 | h | Compagnon professionnel III/CP2 construction. (main-d'œuvre) | 0.007 | 1727.44 | 12.09 |
| mo113 | h | Ouvrier d'exécution I/OE1 construction. (main-d'œuvre) | 0.007 | 1065.70 | 7.46 |
| % | % | Frais de chantier des unités d'ouvrage | 2 % | 793.64 | 15.87 |
|  |  | Coûts directs |  |  | 809.51 |
