# Location d'une palée de stabilité en extérieur de façade

- Propriété du fichier: CYPE INGENIEROS, S.A.
- Format: FIEBDC-3/2002
- Zone géographique: Cameroun
- Devise: XAF
- Coûts indirects: 3.00 %
- Frais généraux: 13.00 %
- Bénéfice: 6.00 %
- TVA: 19.25 %

## P Interventions préalables

### PA Étaiement d'éléments de structure

#### PAM Étaiement de façades

**PAM010** U Location d'une palée de stabilité en extérieur de façade.
Location, pendant 15 jours civils, d'une palée de stabilité en extérieur de façade, jusqu'à 6 m de hauteur, constituée d'un système de poutres allégées ancrées à des contrepoids en béton; pour l'étrésillonnement de la façade de 250 m². Comprend les connexions, les diagonales et les autres éléments de contreventement.
Critère d'évaluation économique: Le prix ne comprend pas les contrepoids en béton.
Inclut: Révision périodique pour garantir sa stabilité et les conditions de sécurité.
Critère pour le métré: Nombre d'unités prévues, selon documentation graphique du Projet.
Critère pour le mémoire: Amortissement sous forme de location par jour, selon les conditions définies dans le contrat souscrit avec l'entreprise fournisseur, en considérant un minimum de 250 m² de façade et 15 jours naturels.

| Code | U | Désignation | Quantité | Prix | Montant |
|---|---|---|---|---|---|
| mq13est010a | U | Location par jour de m² de palée de stabilité pour l'extérieur de la façade, de jusqu'à 6 m de hauteur, constituée d'un système de poutres allégées ancrées à des contrepoids de béton (non compris dans ce prix); pour l'étrésillonnement de la façade. (matériel) | 4347.000 | 87.70 | 381231.90 |
| % | % | Frais de chantier des unités d'ouvrage | 2 % | 381231.90 | 7624.64 |
|  |  | Coûts directs |  |  | 388856.54 |
