# Excavation pour déblai de terres et de détritus de colmatage

- Propriété du fichier: CYPE INGENIEROS, S.A.
- Format: FIEBDC-3/2002
- Zone géographique: Cameroun
- Devise: XAF
- Coûts indirects: 3.00 %
- Frais généraux: 13.00 %
- Bénéfice: 6.00 %
- TVA: 19.25 %

## P Interventions préalables

### PQ Travaux archéologiques

#### PQE Fouilles archéologiques et transports

**PQE060** m³ Excavation pour déblai de terres et de détritus de colmatage.
Excavation pour le déblai de terres et de détritus de colmatage dans un puits existante, avec possible apparition de matériaux archéologiques entre 1 et 2 m de profondeur, réalisée avec des moyens manuels, avec suivi archéologique sur le chantier. Comprend le chargement des terres et des matériaux archéologiques trouvés, et le transport avec des moyens manuels, au point d'inspection archéologique, pour le traitement de ceux-ci.
Inclut: Implantation sur le terrain. Excavation et extraction des terres. Chargement dans le camion des terres excavées.
Critère pour le métré: Volume mesuré selon documentation graphique du Projet.
Critère pour le mémoire: On mesurera le volume réellement excavé selon les spécifications du Projet.

| Code | U | Désignation | Quantité | Prix | Montant |
|---|---|---|---|---|---|
| mo000 | h | archéologue. (main-d'œuvre) | 1.353 | 2576.86 | 3486.49 |
| mo057 | h | Ouvrier professionnel II/OP archéologue. (main-d'œuvre) | 2.706 | 1434.72 | 3882.35 |
| mo112 | h | Ouvrier d'exécution I/OE2 construction. (main-d'œuvre) | 11.498 | 1110.44 | 12767.84 |
| % | % | Frais de chantier des unités d'ouvrage | 2 % | 20136.68 | 402.73 |
|  |  | Coûts directs |  |  | 20539.41 |
