# Bouchon en plastique pour la protection d'une extrémité d'armature

- Propriété du fichier: CYPE INGENIEROS, S.A.
- Format: FIEBDC-3/2002
- Zone géographique: Cameroun
- Devise: XAF
- Coûts indirects: 3.00 %
- Frais généraux: 13.00 %
- Bénéfice: 6.00 %
- TVA: 19.25 %

## S Sécurité et santé

### SC Équipements de protection collective

#### SCJ Protection des extrémités des armatures

**SCJ010** U Bouchon en plastique pour la protection d'une extrémité d'armature.
Protection de l'extrémité d'une armature de 12 à 32 mm de diamètre, par la mise en place d'un bouchon de protection en PVC, type champignon, de couleur rouge, amortissable en 10 utilisations.
Critère pour le métré: Nombre d'unités prévues, selon Plan général de coordination en matière de sécurité et de protection de la santé.
Critère pour le mémoire: On mesurera le nombre d'unités réellement mises en place selon spécifications d'Étude ou d'Étude Basique de Sécurité et Santé.

| Code | U | Désignation | Quantité | Prix | Montant |
|---|---|---|---|---|---|
| mt50spr045 | U | Bouchon protecteur en PVC, type champignon, de couleur rouge, pour la protection des extrémités des armatures. (matériau) | 0.100 | 98.08 | 9.81 |
| mo120 | h | Ouvrier Sécurité et Santé. (main-d'œuvre) | 0.013 | 1065.70 | 13.85 |
| % | % | Frais de chantier des unités d'ouvrage | 2 % | 23.66 | 0.47 |
|  |  | Coûts directs |  |  | 24.13 |
