# Bâti support tubulaire prémonté

- Propriété du fichier: CYPE INGENIEROS, S.A.
- Format: FIEBDC-3/2002
- Zone géographique: Cameroun
- Devise: XAF
- Coûts indirects: 3.00 %
- Frais généraux: 13.00 %
- Bénéfice: 6.00 %
- TVA: 19.25 %

## T Équipements techniques

### TB Équipements sanitaires

#### TBW WCs et urinoirs

**TBW090** U Bâti support tubulaire prémonté, réglable en hauteur jusqu'à 200 mm, fini avec impression antioxydante, pour WC suspendu, testé pour une charge de 400 kg, avec fixations, support pour WC et tuyau d'écoulement réglable en profondeur avec adaptateur pour 90 et 110 mm de diamètre. Installation encastrée dans une cloison de plaques de plâtre.
Bâti support tubulaire prémonté, réglable en hauteur jusqu'à 200 mm, fini avec impression antioxydante, pour WC suspendu, testé pour une charge de 400 kg, avec fixations, support pour WC et tuyau d'écoulement réglable en profondeur avec adaptateur pour 90 et 110 mm de diamètre. Installation encastrée dans une cloison de plaques de plâtre.
Inclut: Implantation. Mise en place et fixation. Connexion au réseau d'évacuation. Contrôle de son bon fonctionnement.
Critère de métré de projet: Nombre d'unités prévues, selon documentation graphique du Projet.
Critère de mesure de l'ouvrage: On mesurera le nombre d'unités réellement mises en place selon les spécifications du Projet.

| Code | U | Désignation | Quantité | Prix | Montant |
|---|---|---|---|---|---|
| mt30oli074a | U | Bâti support tubulaire prémonté, réglable en hauteur jusqu'à 200 mm, fini avec impression antioxydante, pour WC suspendu, testé pour une charge de 400 kg, avec fixations, support pour WC et tuyau d'écoulement réglable en profondeur avec adaptateur pour 90 et 110 mm de diamètre, à encastrer dans une cloison de plaques de plâtre. (matériau) | 1.000 | 111447.83 | 111447.83 |
| op00tal010 |  | Perceuse. | 1.000 | 0.00 | 0.00 |
| op00ato010 |  | Tournevis. | 1.000 | 0.00 | 0.00 |
| mo008 | h | Compagnon professionnel III/CP2 plombier. (main-d'œuvre) | 0.651 | 1078.04 | 701.80 |
| % | % | Frais de chantier des unités d'ouvrage | 2 % | 112149.63 | 2242.99 |
|  |  | Coûts directs |  |  | 114392.62 |
