# Luminaire d'extérieur installé en surface ou encastré

- Propriété du fichier: CYPE INGENIEROS, S.A.
- Format: FIEBDC-3/2002
- Zone géographique: Cameroun
- Devise: XAF
- Coûts indirects: 3.00 %
- Frais généraux: 13.00 %
- Bénéfice: 6.00 %
- TVA: 19.25 %

## T Équipements techniques

### TE Éclairage

#### TEE Équipements extérieurs

**TEE010** U Luminaire d'extérieur installé en surface ou encastré.
Luminaire rectangulaire, de 436x120 mm, pour 1 lampe fluorescente compacte TC-L de 18 W, avec corps de luminaire d'aluminium injecté, aluminium et acier inoxydable, verre de sécurité, réflecteur en aluminium pur anodisé, douilles 2 G 11, classe de protection I, degré de protection IP65, isolation classe F. Installation encastrée dans la paroi verticale. Comprend les lampes.
Critère d'évaluation économique: Le prix ne comprend pas les travaux auxiliaires de maçonnerie pour installations.
Inclut: Implantation. Montage, connexion et contrôle de son bon fonctionnement.
Critère pour le métré: Nombre d'unités prévues, selon documentation graphique du Projet.
Critère pour le mémoire: On mesurera le nombre d'unités réellement exécutées selon les spécifications du Projet.

| Code | U | Désignation | Quantité | Prix | Montant |
|---|---|---|---|---|---|
| mt34beg030gb | U | Luminaire rectangulaire, de 436x120 mm, pour 1 lampe fluorescente compacte TC-L de 18 W, avec corps de luminaire d'aluminium injecté, aluminium et acier inoxydable, verre de sécurité, réflecteur en aluminium pur anodisé, douilles 2 G 11, classe de protection I, degré de protection IP65, isolation classe F; à encastrer dans le mur. (matériau) | 1.000 | 243960.25 | 243960.25 |
| mo003 | h | Compagnon professionnel III/CP2 électricien. (main-d'œuvre) | 0.367 | 1457.54 | 534.92 |
| mo102 | h | Ouvrier professionnel II/OP électricien. (main-d'œuvre) | 0.367 | 907.81 | 333.17 |
| % | % | Frais de chantier des unités d'ouvrage | 2 % | 244828.34 | 4896.57 |
|  |  | Coûts directs |  |  | 249724.91 |
