# Luminaire carré Downlight

- Propriété du fichier: CYPE INGENIEROS, S.A.
- Format: FIEBDC-3/2002
- Zone géographique: Cameroun
- Devise: XAF
- Coûts indirects: 3.00 %
- Frais généraux: 13.00 %
- Bénéfice: 6.00 %
- TVA: 19.25 %

## T Équipements techniques

### TE Éclairage

#### TEI Équipements intérieurs

**TEI050** U Luminaire carré Downlight, de 210x210x150 mm, pour 2 lampes fluorescentes compactes triples TC-TELI de 26 W, rendement 45%; cadre extérieur d'aluminium injecté; corps intérieur en tôle d'acier, finition thermo-émaillée, de couleur blanche; cadre et réflecteur en aluminium; système d'ancrage; protection IP20 et isolation classe F. Installation encastrée. Comprend les lampes.
Luminaire carré Downlight, de 210x210x150 mm, pour 2 lampes fluorescentes compactes triples TC-TELI de 26 W, rendement 45%; cadre extérieur d'aluminium injecté; corps intérieur en tôle d'acier, finition thermo-émaillée, de couleur blanche; cadre et réflecteur en aluminium; système d'ancrage; protection IP20 et isolation classe F. Installation encastrée. Comprend les lampes.
Inclut: Implantation. Montage, connexion et contrôle de son bon fonctionnement.
Critère pour le métré: Nombre d'unités prévues, selon documentation graphique du Projet.
Critère pour le mémoire: On mesurera le nombre d'unités réellement exécutées selon les spécifications du Projet.
Critère d'évaluation économique: Le prix ne comprend pas les travaux auxiliaires de maçonnerie pour installations.

| Code | U | Désignation | Quantité | Prix | Montant |
|---|---|---|---|---|---|
| mt34ode130a | U | Luminaire carré Downlight, de 210x210x150 mm, pour 2 lampes fluorescentes compactes triples TC-TELI de 26 W, rendement 45%; cadre extérieur d'aluminium injecté; corps intérieur en tôle d'acier, finition thermo-émaillée, de couleur blanche; cadre et réflecteur en aluminium; système d'ancrage; protection IP20 et isolation classe F, à encastrer. (matériau) | 1.000 | 99799.84 | 99799.84 |
| mt34tuf020y | U | Lampe fluorescente compacte TC-TELI de 26 W. (matériau) | 2.000 | 6911.92 | 13823.84 |
| mo003 | h | Compagnon professionnel III/CP2 électricien. (main-d'œuvre) | 0.493 | 1103.42 | 543.99 |
| mo102 | h | Ouvrier professionnel II/OP électricien. (main-d'œuvre) | 0.493 | 685.79 | 338.09 |
| % | % | Frais de chantier des unités d'ouvrage | 2 % | 114505.76 | 2290.12 |
|  |  | Coûts directs |  |  | 116795.88 |
