# Clapet antipollution de fonte de fer, avec brides de 8"

- Propriété du fichier: CYPE INGENIEROS, S.A.
- Format: FIEBDC-3/2002
- Zone géographique: Cameroun
- Devise: XAF
- Coûts indirects: 3.00 %
- Frais généraux: 13.00 %
- Bénéfice: 6.00 %
- TVA: 19.25 %

## T Équipements techniques

### TP Installations de distribution de l'eau

#### TPA Accessoires

**TPA020** U Clapet antipollution de fonte de fer, avec brides de 8".
Clapet antipollution de fonte de fer, avec tamis en acier inoxydable avec perforations de 1,5 mm de diamètre, avec brides de 8", pour une pression maximale de travail de 16 bar et une température maximale de 200°C. Totalement monté, connecté et testé.
Inclut: Implantation. Mise en place et fixation du filtre à la tuyauterie. Connexion.
Critère de métré de projet: Nombre d'unités prévues, selon documentation graphique du Projet.
Critère de mesure de l'ouvrage: On mesurera le nombre d'unités réellement exécutées selon les spécifications du Projet.

| Code | U | Désignation | Quantité | Prix | Montant |
|---|---|---|---|---|---|
| mt37www060o | U | Clapet antipollution de fonte de fer, avec tamis en acier inoxydable avec perforations de 1,5 mm de diamètre, avec brides de 8", pour une pression maximale de travail de 16 bar et une température maximale de 200°C. (matériau) | 1.000 | 334708.12 | 334708.12 |
| mt37www010 | U | Produits complémentaires pour installations de plomberie. (matériau) | 1.000 | 1119.99 | 1119.99 |
| mo008 | h | Compagnon professionnel III/CP2 plombier. (main-d'œuvre) | 0.555 | 1078.04 | 598.31 |
| mo107 | h | Ouvrier professionnel II/OP plombier. (main-d'œuvre) | 0.555 | 666.37 | 369.84 |
| % | % | Frais de chantier des unités d'ouvrage | 2 % | 336796.26 | 6735.93 |
|  |  | Coûts directs |  |  | 343532.19 |
