# Récupérateur de chaleur air-air, avec pompe à chaleur. Installation au plafond

- Propriété du fichier: CYPE INGENIEROS, S.A.
- Format: FIEBDC-3/2002
- Zone géographique: Cameroun
- Devise: XAF
- Coûts indirects: 3.00 %
- Frais généraux: 13.00 %
- Bénéfice: 6.00 %
- TVA: 19.25 %

## T Équipements techniques

### TV Climatisation et ventilation

#### TVA Distribution d'air

**TVA410** U Récupérateur de chaleur air-air, avec pompe à chaleur. Installation au plafond.
Récupérateur de chaleur air-air, avec pompe à chaleur pour gaz R-410A, débit d'air nominal 500 m³/h, dimensions 395x1390x1120 mm, poids 165 kg, pression statique d'air nominale 150 Pa, pression sonore à 1 m 70 dBA, alimentation monophasée à 230 V, efficacité de récupération calorifique 70,2%, puissance calorifique de récupération 2,92 kW, puissance calorifique du compresseur 2,45 kW, puissance calorifique totale 5,37 kW, COP 6,6 (température de l'air extérieur -5°C avec l'humidité relative du 80% et température ambiante 20°C avec l'humidité relative du 50%), efficacité de récupération frigorifique 60,3%, puissance frigorifique de récupération 0,57 kW, puissance frigorifique du compresseur 2,43 kW, puissance frigorifique totale 3 kW, EER 2,8 (température de l'air extérieur 32°C avec l'humidité relative du 50% et température ambiante 26°C avec l'humidité relative du 50%), avec échangeur à plaques en aluminium de flux croisé avec plateau de récupération des condensats, ventilateurs centrifuges à double aspiration avec des pales vers l'arrière, bypass avec servomoteur pour changement de mode d'opération de récupération en free-cooling, structure démontable à double panneau avec isolation en polyéthylène et polyester de 20 mm d'épaisseur, panneaux extérieurs en acier prépeint RAL 9002 et panneaux intérieurs en acier galvanisé, filtres à air classe G4, compresseur rotatif, batteries d'évaporation et de condensation en alliage de cuivre et d'aluminium, tableau électrique interne pour la gestion de tous les contrôles de puissance avec réglage avec microprocesseur pour la gestion automatique de la température ambiante, du free-cooling et du free-heating, de la commutation du mode chauffage/refroidissement et des cycles de décongélation, et écran pour la configuration des paramètres et pour la visualisation des valeurs. Installation au plafond.
Inclut: Implantation. Mise en place et fixation. Connexion et contrôle de son bon fonctionnement.
Critère pour le métré: Nombre d'unités prévues, selon documentation graphique du Projet.
Critère pour le mémoire: On mesurera le nombre d'unités réellement exécutées selon les spécifications du Projet.

| Code | U | Désignation | Quantité | Prix | Montant |
|---|---|---|---|---|---|
| mt42lmf055a | U | Récupérateur de chaleur air-air, avec pompe à chaleur pour gaz R-410A, débit d'air nominal 500 m³/h, dimensions 395x1390x1120 mm, poids 165 kg, pression statique d'air nominale 150 Pa, pression sonore à 1 m 70 dBA, alimentation monophasée à 230 V, efficacité de récupération calorifique 70,2%, puissance calorifique de récupération 2,92 kW, puissance calorifique du compresseur 2,45 kW, puissance calorifique totale 5,37 kW, COP 6,6 (température de l'air extérieur -5°C avec l'humidité relative du 80% et température ambiante 20°C avec l'humidité relative du 50%), efficacité de récupération frigorifique 60,3%, puissance frigorifique de récupération 0,57 kW, puissance frigorifique du compresseur 2,43 kW, puissance frigorifique totale 3 kW, EER 2,8 (température de l'air extérieur 32°C avec l'humidité relative du 50% et température ambiante 26°C avec l'humidité relative du 50%), avec échangeur à plaques en aluminium de flux croisé avec plateau de récupération des condensats, ventilateurs centrifuges à double aspiration avec des pales vers l'arrière, bypass avec servomoteur pour changement de mode d'opération de récupération en free-cooling, structure démontable à double panneau avec isolation en polyéthylène et polyester de 20 mm d'épaisseur, panneaux extérieurs en acier prépeint RAL 9002 et panneaux intérieurs en acier galvanisé, filtres à air classe G4, compresseur rotatif, batteries d'évaporation et de condensation en alliage de cuivre et d'aluminium, tableau électrique interne pour la gestion de tous les contrôles de puissance avec réglage avec microprocesseur pour la gestion automatique de la température ambiante, du free-cooling et du free-heating, de la commutation du mode chauffage/refroidissement et des cycles de décongélation, et écran pour la configuration des paramètres et pour la visualisation des valeurs. (matériau) | 1.000 | 11055059.36 | 11055059.36 |
| mo005 | h | Compagnon professionnel III/CP2 installateur de climatisation. (main-d'œuvre) | 2.092 | 1775.06 | 3713.43 |
| mo104 | h | Ouvrier professionnel II/OP installateur de climatisation. (main-d'œuvre) | 2.092 | 1105.43 | 2312.56 |
| % | % | Frais de chantier des unités d'ouvrage | 2 % | 11061085.35 | 221221.71 |
|  |  | Coûts directs |  |  | 11282307.06 |
