# Clapet de non retour

- Propriété du fichier: CYPE INGENIEROS, S.A.
- Format: FIEBDC-3/2002
- Zone géographique: Cameroun
- Devise: XAF
- Coûts indirects: 3.00 %
- Frais généraux: 13.00 %
- Bénéfice: 6.00 %
- TVA: 19.25 %

## T Équipements techniques

### TV Climatisation et ventilation

#### TVM Ventilation mécanique pour logements

**TVM100** U Clapet de non retour, en plastique, de 125 mm de diamètre, avec joint élastique, pour empêcher l'entrée des odeurs et des courants d'air et empêcher les fuites de chauffage lorsque l'extracteur ne fonctionne pas.
Clapet de non retour, en plastique, de 125 mm de diamètre, avec joint élastique, pour empêcher l'entrée des odeurs et des courants d'air et empêcher les fuites de chauffage lorsque l'extracteur ne fonctionne pas.
Inclut: Implantation. Mise en place. Connexion des conduits. Contrôle de son bon fonctionnement.
Critère de métré de projet: Nombre d'unités prévues, selon documentation graphique du Projet.
Critère de mesure de l'ouvrage: On mesurera le nombre d'unités réellement exécutées selon les spécifications du Projet.

| Code | U | Désignation | Quantité | Prix | Montant |
|---|---|---|---|---|---|
| mt32exp050bb | U | Clapet de non retour, en plastique, de 125 mm de diamètre, avec joint élastique. (matériau) | 1.000 | 22992.61 | 22992.61 |
| mo011 | h | Compagnon professionnel III/CP2 monteur. (main-d'œuvre) | 0.310 | 1078.04 | 334.19 |
| mo080 | h | Ouvrier professionnel II/OP monteur. (main-d'œuvre) | 0.310 | 667.51 | 206.93 |
| % | % | Frais de chantier des unités d'ouvrage | 2 % | 23533.73 | 470.67 |
|  |  | Coûts directs |  |  | 24004.40 |
