# Lave-fonds automatique pour piscine, électrique, con 16 m³/h de caudal de aspiración

- Propriété du fichier: CYPE INGENIEROS, S.A.
- Format: FIEBDC-3/2002
- Zone géographique: Cameroun
- Coûts indirects: 3.00 %
- Frais généraux: 13.00 %
- Bénéfice: 6.00 %
- TVA: 19.25 %

**APA060** U Lave-fonds automatique pour piscine, électrique, con 16 m³/h de caudal de aspiración.
Fourniture et mise en place de lave-fonds automatique pour piscine, électrique, con 16 m³/h de caudal de aspiración, formé par: moteur de traction, câble autoflottant, LED indicatrice de nettoyage de filtre, brosses, moteur d'aspiration, roues rodas et bouches d'aspiration de hauteur réglable. Totalement monté et testé par l'entreprise installatrice.
Inclut: Montage.
Critère de métré de projet: Nombre d'unités prévues, selon documentation graphique du Projet.
Critère de mesure de l'ouvrage: On mesurera le nombre d'unités réellement exécutées selon les spécifications du Projet.

| Code | U | Désignation | Quantité | Prix | Montant |
|---|---|---|---|---|---|
| mt47pep050f | U | Lave-fonds automatique pour piscine, électrique, con 16 m³/h de caudal de aspiración, formé par: moteur de traction, câble autoflottant, LED indicatrice de nettoyage de filtre, brosses, moteur d'aspiration, roues rodas et bouches d'aspiration de hauteur réglable. (matériau) | 1.000 | 1082.21 | 1082.21 |
| mo080 | h | Ouvrier professionnel II/OP monteur. (main-d'œuvre) | 0.125 | 1.08 | 0.14 |
| % | % | Coûts directs complémentaires | 2 % | 1082.35 | 21.65 |
|  |  | Coûts directs |  |  | 1104.00 |
