# Chaise haute pour sauveteur de piscine

- Propriété du fichier: CYPE INGENIEROS, S.A.
- Format: FIEBDC-3/2002
- Zone géographique: Cameroun
- Coûts indirects: 3.00 %
- Frais généraux: 13.00 %
- Bénéfice: 6.00 %
- TVA: 19.25 %

**APA070** U Chaise haute pour sauveteur de piscine, de tube de 43 mm de diamètre, en acier inoxydable AISI 304, finition polie brillante, avec support pour parasol, marches, plateforme, siège en plastique et base sur roues.
Fourniture et mise en place de chaise haute pour sauveteur de piscine, de tube de 43 mm de diamètre, en acier inoxydable AISI 304, finition polie brillante, avec support pour parasol, marches, plateforme, siège en plastique et base sur roues. Totalement montée et testée par l'entreprise installatrice.
Inclut: Montage et fixation des composants.
Critère de métré de projet: Nombre d'unités prévues, selon documentation graphique du Projet.
Critère de mesure de l'ouvrage: On mesurera le nombre d'unités réellement exécutées selon les spécifications du Projet.

| Code | U | Désignation | Quantité | Prix | Montant |
|---|---|---|---|---|---|
| mt47pep060b | U | Chaise haute pour sauveteur de piscine, de tube de 43 mm de diamètre, en acier inoxydable AISI 304, finition polie brillante, avec support pour parasol, marches, plateforme, siège en plastique et base sur roues. (matériau) | 1.000 | 2076.87 | 2076.87 |
| mo080 | h | Ouvrier professionnel II/OP monteur. (main-d'œuvre) | 1.251 | 1.08 | 1.35 |
| % | % | Coûts directs complémentaires | 2 % | 2078.22 | 41.56 |
|  |  | Coûts directs |  |  | 2119.78 |
