# Bassin de piscine de 15 cm d'épaisseur

- Propriété du fichier: CYPE INGENIEROS, S.A.
- Format: FIEBDC-3/2002
- Zone géographique: Cameroun
- Coûts indirects: 3.00 %
- Frais généraux: 13.00 %
- Bénéfice: 6.00 %
- TVA: 19.25 %

**APB010** m² Bassin de piscine de 15 cm d'épaisseur, réalisé avec béton BCN: CPJ-CEM II/A 32,5 - TP - B 30 - 15/25 - E: 2a - BA - P 18-305, projeté par voie mouillée, avec double treillis soudé 100x100 mm et Ø 4,0-4,0 mm, en acier Fe E 500.
Réalisation d'un bassin de piscine de 15 cm d'épaisseur, réalisé avec béton BCN: CPJ-CEM II/A 32,5 - TP - B 30 - 15/25 - E: 2a - BA - P 18-305, projeté par voie mouillée, avec armature constituée d'un double treillis soudé 100x100 mm et Ø 4,0-4,0 mm, en acier Fe E 500, sans joints de dilatation. Comprend l'ouvrage civil composé d'un coffrage perdu en maçonnerie de brique creuse en terre cuite de 29x14x7 cm, l'arrêt des coins intérieurs, verticaux et horizontaux, arrondis, les connecteurs, les séparateurs, les armatures, les chaînages d'arrêt, la réalisation des échelles, le remblai avec des granulats de l'arrière du mur et la réalisation d'un base de 15 cm d'épaisseur de séparation entre le terrain et le béton du dallage.
Inclut: Réalisation de la base. Exécution du coffrage perdu. Préparation de la surface support. Mise en place du treillis soudé. Mise en place de l'uniformité de la pression de l'air et de la vitesse. Régulation du contenu en eau. Projection du matériau, en maintenant la bouche à la distance adéquate. Réalisation des différentes couches. Détection des éventuelles bulles de sable ou d'air, qui seront réparées.
Critère de métré de projet: Surface mesurée selon documentation graphique du Projet.
Critère de mesure de l'ouvrage: On mesurera la surface réellement exécutée selon les spécifications du Projet.

| Code | U | Désignation | Quantité | Prix | Montant |
|---|---|---|---|---|---|
| mt01zah010c | t | Grave artificielle calcaire. (matériau) | 0.050 | 8.45 | 0.42 |
| mt47pgu020a | m² | Coffrage perdu en maçonnerie de brique creuse en terre cuite de 29x14x7 cm. (matériau) | 0.100 | 24.46 | 2.45 |
| mt07ame100bca | m² | Treillis soudé 100x100 mm, fils porteurs de 4 mm de diamètre et fils de répartition de 4 mm de diamètre, en acier Fe E 500. (matériau) | 2.200 | 2.06 | 4.53 |
| mt01arr010b | t | Grave de carrière, de 20 à 30 mm de diamètre. (matériau) | 0.150 | 6.45 | 0.97 |
| mt10hes200b | m³ | Béton à projeter, BCN: CPJ-CEM II/A 32,5 - TP - B 30 - 15/25 - E: 2a - BA - P 18-305, avec un dosage en ciment de 400 kg/m³, prêt à l'emploi, selon NF EN 14487-1. (matériau) | 0.160 | 88.94 | 14.23 |
| mq06gun010 | h | Machine à projeter le béton par voie mouillée 33 kW. (matériel) | 0.800 | 8.79 | 7.03 |
| mo041 | h | Compagnon professionnel III/CP2 VRD espaces publics. (main-d'œuvre) | 0.638 | 1.71 | 1.09 |
| mo087 | h | Ouvrier professionnel II/OP VRD espaces publics. (main-d'œuvre) | 0.957 | 1.08 | 1.03 |
| % | % | Coûts directs complémentaires | 3 % | 31.75 | 0.95 |
|  |  | Coûts directs |  |  | 32.70 |
