# Réparation d'une imperméabilisation de piscines

- Propriété du fichier: CYPE INGENIEROS, S.A.
- Format: FIEBDC-3/2002
- Zone géographique: Cameroun
- Coûts indirects: 3.00 %
- Frais généraux: 13.00 %
- Bénéfice: 6.00 %
- TVA: 19.25 %

**APR020** m² Réparation d'une imperméabilisation de piscines, réalisée via le système Pool120 "REVESTECH", constitué de membrane d'étanchéité souple type EVAC, Pool120 30 "REVESTECH", composée d'une double feuille de polyoléfine thermoplastique avec acétate de vinyle éthylène, avec les deux faces revêtues de fibres de polyester non tissées, de 0,8 mm d'épaisseur et 600 g/m²; et des compléments de renforts en traitement des points singuliers.
Réparation d'une imperméabilisation de piscines, réalisée via le système Pool120 "REVESTECH", constitué de membrane d'étanchéité souple type EVAC, Pool120 30 "REVESTECH", composée d'une double feuille de polyoléfine thermoplastique avec acétate de vinyle éthylène, avec les deux faces revêtues de fibres de polyester non tissées, de 0,8 mm d'épaisseur et 600 g/m², fixée au support avec adhésif cémenteux amélioré, C2 E étendu avec une truelle dentée, prête pour recevoir un nouveau revêtement (non compris dans ce prix). Comprend le nettoyage et la préparation de la surface support, les compléments de renfort en traitement de points singuliers via l'utilisation de pièces spéciales "REVESTECH" pour la résolution d'angles internes Dry80 Cornerin, les rencontres avec les parements avec une bande périmétrique Dry50 Banda13x30, la résolution des liaisons et le scellage des joints avec Seal Plus.
Inclut: Nettoyage et préparation de la surface support. Mise en place de l'imperméabilisation. Résolution des points particuliers. Scellage des joints.
Critère de métré de projet: Surface mesurée en projection horizontale, selon documentation graphique du Projet, à partir des faces intérieures des garde-corps ou des acrotères qui la délimitent.
Critère de mesure de l'ouvrage: On mesurera, en projection horizontale, la surface réellement exécutée selon les spécifications du Projet, à partir des faces intérieures des garde-corps ou des acrotères qui la délimitent.

| Code | U | Désignation | Quantité | Prix | Montant |
|---|---|---|---|---|---|
| mt09mcr250a | kg | Adhésif cémenteux amélioré, C2 E, avec temps ouvert augmenté, selon NF EN 12004, pour la fixation de géomembranes, constitué de ciments spéciaux, granulats sélectionnés et résines synthétiques. (matériau) | 0.600 | 0.70 | 0.42 |
| mt15rev012a | m² | Membrane d'étanchéité souple type EVAC, Pool120 30 "REVESTECH", composée d'une double feuille de polyoléfine thermoplastique avec acétate de vinyle éthylène, avec les deux faces revêtues de fibres de polyester non tissées, de 0,8 mm d'épaisseur et 600 g/m², selon NF EN 13956. (matériau) | 1.100 | 18.41 | 20.25 |
| mt15rev170b | kg | Adhésif, Seal Plus "REVESTECH", couleur marron, pour la réalisation des joints. (matériau) | 0.040 | 25.78 | 1.03 |
| mt15rev058d | m | Bande de renfort pour membrane d'étanchéité souple type EVAC, Dry50 Banda13x30 "REVESTECH", de 127 mm de largeur, composée d'une double feuille de polyoléfine thermoplastique avec acétate de vinyle éthylène, avec les deux faces revêtues de fibres de polyester non tissées, de 0,52 mm d'épaisseur et 335 g/m². (matériau) | 0.250 | 3.67 | 0.92 |
| mt15rev055d | U | Complément pour renfort des points particuliers dans les traitements imperméabilisants via pièces pour la résolution d'angles internes, Dry80 Cornerin "REVESTECH". (matériau) | 0.020 | 10.42 | 0.21 |
| mo041 | h | Compagnon professionnel III/CP2 VRD espaces publics. (main-d'œuvre) | 0.204 | 1.71 | 0.35 |
| mo087 | h | Ouvrier professionnel II/OP VRD espaces publics. (main-d'œuvre) | 0.204 | 1.08 | 0.22 |
| % | % | Coûts directs complémentaires | 2 % | 23.40 | 0.47 |
|  |  | Coûts directs |  |  | 23.87 |
