# Revêtement de sol pour un usage extérieur dans zones piétonnes et rues résidentielles

- Propriété du fichier: CYPE INGENIEROS, S.A.
- Format: FIEBDC-3/2002
- Zone géographique: Cameroun
- Devise: XAF
- Coûts indirects: 3.00 %
- Frais généraux: 13.00 %
- Bénéfice: 6.00 %
- TVA: 19.25 %

**ASL090** m² Revêtement de sol pour un usage extérieur dans zones piétonnes et rues résidentielles, de dalles de pièces régulières de calcaire de Silos de 60x40x2 cm, finition sciée, pose sur lit de sable de 0 à 5 mm de diamètre, de 3 cm d'épaisseur; jointoiement avec sable siliceux de taille 0/2 mm.
Fourniture et mise en place d'un revêtement de sol pour usage extérieur dans zones piétonnes et rues résidentielles, de dalles de pièces régulières de calcaire de Silos de 60x40x2 cm, finition sciée, pose sur lit de sable de 0 à 5 mm de diamètre, de 3 cm d'épaisseur; disposant de joints de largeur supérieure ou égale à 8 mm; pour son jointoiement postérieur avec sable siliceux de taille 0/2 mm. Comprend les joints de dilatation et les joints structuraux, les découpes à réaliser pour les ajuster aux bords du confinement ou aux intrusions existant dans le revêtement, le nettoyage du revêtement et des joints.
Inclut: Implantation des guides et des niveaux. Étendu sur le lit de sable. Mise en place individuelle, à coup de maillet, des pièces. Réalisation des joints et des rencontres. Nettoyage du revêtement et des joints. Remplissage des joints avec un sable sec, par brossage. Suppression du matériau excédant de la surface, par balayage.
Critère de métré de projet: Surface mesurée en projection horizontale, selon documentation graphique du Projet. Les découpes n'ont pas été prises en compte en tant que coefficient d'influence pour augmenter la mesure chaque fois qu'a été considéré, dans la décomposition, le pourcentage général de casses.
Critère de mesure de l'ouvrage: On mesurera, en projection horizontale, la surface réellement exécutée selon les spécifications du Projet.

| Code | U | Désignation | Quantité | Prix | Montant |
|---|---|---|---|---|---|
| mt01ara010 | m³ | Sable de 0 à 5 mm de diamètre. (matériau) | 0.030 | 6899.03 | 206.97 |
| mt18bpn011aa | m² | Dalle de calcaire de Silos, de 60x40x2 cm, finition sciée, selon NF EN 1341. (matériau) | 1.050 | 21199.75 | 22259.74 |
| mt01arp020a | kg | Sable naturel, fin et sec, de 2 mm de taille maximale, exempt de sels nuisibles, présenté en sacs. (matériau) | 1.000 | 200.89 | 200.89 |
| mo041 | h | Compagnon professionnel III/CP2 VRD espaces publics. (main-d'œuvre) | 0.527 | 1047.01 | 551.77 |
| mo087 | h | Ouvrier professionnel II/OP VRD espaces publics. (main-d'œuvre) | 0.737 | 667.51 | 491.95 |
| % | % | Frais de chantier des unités d'ouvrage | 2 % | 23711.32 | 474.23 |
|  |  | Coûts directs |  |  | 24185.55 |
