# Préparation d'une surface en bois, avec des couches de peinture en bon état, par le lavage avec de l'eau et du détergent, et le ponçage final, pour ensuite repeindre (non compris dans ce prix)

- Propriété du fichier: CYPE INGENIEROS, S.A.
- Format: FIEBDC-3/2002
- Zone géographique: Cameroun
- Coûts indirects: 3.00 %
- Frais généraux: 13.00 %
- Bénéfice: 6.00 %
- TVA: 19.25 %

**EAN120** m² Préparation d'une surface en bois, avec des couches de peinture en bon état, par le lavage avec de l'eau et du détergent, et le ponçage final, pour ensuite repeindre (non compris dans ce prix).
Préparation d'une surface en bois, avec des couches de peinture en bon état, par lavage de la surface avec de l'eau et du détergent pour supprimer la graisse et ponçage jusqu'à supprimer la couche brillante, avec pour but d'obtenir une bonne adhérence, en laissant la surface prête à recevoir la nouvelle peinture (non comprise dans ce prix).
Inclut: Nettoyage de la surface support.
Critère de métré de projet: Surface mesurée selon documentation graphique du Projet.
Critère de mesure de l'ouvrage: On mesurera la surface réellement exécutée selon les spécifications du Projet.

| Code | U | Désignation | Quantité | Prix | Montant |
|---|---|---|---|---|---|
| mt27tlr010 | l | Détergent pour le nettoyage des graisses. (matériau) | 0.100 | 3.08 | 0.31 |
| mo076 | h | Ouvrier professionnel II/OP peintre. (main-d'œuvre) | 0.125 | 1.08 | 0.14 |
| % | % | Coûts directs complémentaires | 2 % | 0.45 | 0.01 |
|  |  | Coûts directs |  |  | 0.46 |
