# Démontage de bardage ventilé, polymérique, avec des moyens manuels, et chargement manuel dans le camion ou la benne

- Propriété du fichier: CYPE INGENIEROS, S.A.
- Format: FIEBDC-3/2002
- Zone géographique: Cameroun
- Devise: XAF
- Coûts indirects: 3.00 %
- Frais généraux: 13.00 %
- Bénéfice: 6.00 %
- TVA: 19.25 %

**EBD010** m² Démontage de bardage ventilé, polymérique, avec des moyens manuels, et chargement manuel dans le camion ou la benne.
Démontage de bardage ventilé, polymérique, avec des moyens manuels, et chargement manuel dans le camion ou la benne.
Inclut: Démontage de l'élément. Retrait et stockage du matériau démonté. Nettoyage des restes d'ouvrage. Chargement manuel du matériau démonté et des restes d'ouvrage dans le camion ou la benne.
Critère de métré de projet: Surface mesurée selon documentation graphique du Projet.
Critère de mesure de l'ouvrage: On mesurera la surface réellement démontée selon les spécifications du Projet.
Critère d'évaluation économique: Le prix ne comprend pas le démontage de l'ossature de soutien.

| Code | U | Désignation | Quantité | Prix | Montant |
|---|---|---|---|---|---|
| mo011 | h | Compagnon professionnel III/CP2 monteur. (main-d'œuvre) | 1.164 | 1078.04 | 1254.84 |
| mo080 | h | Ouvrier professionnel II/OP monteur. (main-d'œuvre) | 1.164 | 667.51 | 776.98 |
| % | % | Frais de chantier des unités d'ouvrage | 2 % | 2031.82 | 40.64 |
|  |  | Coûts directs |  |  | 2072.46 |
