# Bardage de parements allant jusqu'à 3 m de hauteur

- Propriété du fichier: CYPE INGENIEROS, S.A.
- Format: FIEBDC-3/2002
- Zone géographique: Cameroun
- Devise: XAF
- Coûts indirects: 3.00 %
- Frais généraux: 13.00 %
- Bénéfice: 6.00 %
- TVA: 19.25 %

**EBI070** m² Bardage de parements allant jusqu'à 3 m de hauteur, avec pièces irrégulières d'ardoise, d'entre 2 et 3 cm d'épaisseur, pose avec du mortier bâtard de ciment CEM II/A-P 32,5 R, de chaux et de sable, M-7,5.
Bardage sur parement vertical, allant jusqu'à 3 m de hauteur, avec pièces irrégulières d'ardoise, d'entre 2 et 3 cm d'épaisseur, finition naturelle, pose avec du mortier bâtard de ciment CEM II/A-P 32,5 R, de chaux et de sable, M-7,5 et jointoyées avec le même matériau. Comprend la préparation préalable des pierres et du parement support et le nettoyage final.
Inclut: Préparation de la surface support. Préparation des pièces. Mise en place des pièces. Jointoiement. Nettoyage.
Critère de métré de projet: Surface mesurée selon documentation graphique du Projet, en déduisant les ouvertures de surface supérieure à 1 m², en ajoutant en échange la surface de la partie intérieure de l'ouverture, correspondant au développement des jambages et des linteaux.
Critère de mesure de l'ouvrage: On mesurera la surface réellement exécutée selon les spécifications du Projet, en déduisant les ouvertures de surface supérieure à 1 m², en ajoutant en échange la surface de la partie intérieure du vide, correspondant au développement des jambages et des linteaux.

| Code | U | Désignation | Quantité | Prix | Montant |
|---|---|---|---|---|---|
| mt19cir010b | m² | Pièces irrégulières d'ardoise, d'entre 2 et 3 cm d'épaisseur, finition naturelle. (matériau) | 1.000 | 19199.78 | 19199.78 |
| mt09mor020c | m³ | Mortier bâtard de ciment CEM II/A-P 32,5 R, chaux et sable, type M-7,5, confectionné sur chantier avec 300 kg/m³ de ciment et une proportion en volume 1:1/2:4. (matériau) | 0.030 | 101943.79 | 3058.31 |
| mo022 | h | Compagnon professionnel III/CP2 poseur de pierre naturelle. (main-d'œuvre) | 1.634 | 1047.01 | 1710.81 |
| mo060 | h | Ouvrier professionnel II/OP poseur de pierre naturelle. (main-d'œuvre) | 1.634 | 667.51 | 1090.71 |
| % | % | Frais de chantier des unités d'ouvrage | 2 % | 25059.61 | 501.19 |
|  |  | Coûts directs |  |  | 25560.80 |
