# Scellage extérieur du joint périmétrique de 15 mm de largeur

- Propriété du fichier: CYPE INGENIEROS, S.A.
- Format: FIEBDC-3/2002
- Zone géographique: Cameroun
- Devise: XAF
- Coûts indirects: 3.00 %
- Frais généraux: 13.00 %
- Bénéfice: 6.00 %
- TVA: 19.25 %

**EEJ120** U Scellage extérieur du joint périmétrique de 15 mm de largeur, entre une traversée de paroi en PVC de 90 mm de diamètre et le conduit d'installations placé à l'intérieur, avec mastic-colle monocomposant de polyuréthane, dureté Shore A approchée de 25 et allongement en rupture > 500%, appliquée au pistolet sur fond de joint de 20 mm de diamètre.
Scellage extérieur de joint périmétrique de 15 mm de largeur, entre une traversée de paroi en PVC de 90 mm de diamètre et le conduit d'installations introduit à l'intérieur, avec mastic-colle monocomposant de polyuréthane, dureté Shore A approchée de 25 et allongement en rupture > 500%, appliquée au pistolet sur fond de joint de 20 mm de diamètre, placé à une profondeur d'au moins de 2 cm depuis le bord extérieur de la traversée de paroi laquelle sera fixée au préalable, avec du mortier de ciment hydrofuge, à l'intérieur d'une ouverture réalisée dans le mur de façade allant jusqu'à 40 cm d'épaisseur, et une injection postérieure de mousse de polyuréthane depuis la partie intérieure vers le fond du joint.
Inclut: Implantation. Perforation du mur. Fixation de la traversée de paroi. Mise en place du conduit à l'intérieur de la traversée de paroi. Remplissage du fond de joint Injection de la mousse de polyuréthane. Application du mastic. Arrêts du revêtement extérieur du mur dans la rencontre avec la traversée de paroi.
Critère de métré de projet: Nombre d'unités prévues, selon documentation graphique du Projet.
Critère de mesure de l'ouvrage: On mesurera le nombre d'unités réellement exécutées selon les spécifications du Projet.

| Code | U | Désignation | Quantité | Prix | Montant |
|---|---|---|---|---|---|
| mt15bas010d | m | Cordon en polyéthylène expansé à cellules fermées, de section circulaire de 20 mm de diamètre, pour le remplissage de fond de joint. (matériau) | 0.283 | 125.41 | 35.49 |
| mt15bas030a | U | Cartouche de mastic élastomère monocomposant à base de polyuréthane, de couleur blanche, de 600 ml, type F-25 HM selon NF EN ISO 11600, à haute adhérence et à durcissement rapide, avec des propriétés élastiques élevées, résistance aux intempéries, au vieillissement et aux rayons UV, apte pour être en contact avec eau potable, dureté Shore A approchée de 35 et allongement en rupture > 600%, selon NF EN ISO 11600. (matériau) | 0.071 | 4883.28 | 346.71 |
| mt36tvg010ea | m | Tube en PVC, de 90 mm de diamètre et 1,2 mm d'épaisseur. (matériau) | 0.500 | 1575.75 | 787.88 |
| mt08aaa010a | m³ | Eau. (matériau) | 0.006 | 976.06 | 5.86 |
| mt09mif010ka | t | Mortier industriel pour maçonnerie, de ciment, couleur gris, avec adjuvant hydrofuge, catégorie M-10 (résistance à la compression 10 N/mm²), fourni en sacs, selon NF EN 998-2. (matériau) | 0.006 | 24759.49 | 148.56 |
| mt13blw110b | U | Aérosol de 750 cm³ de mousse de polyuréthane, de 22,5 kg/m³ de densité, 140% d'expansion, 18 N/cm² de résistance à la traction et 20 N/cm² de résistance à la flexion, conductivité thermique 0,04 W/(mK), stable de -40°C à 100°C; à appliquer avec tube flexible; selon NF EN 13165. (matériau) | 0.320 | 5816.05 | 1861.14 |
| mo020 | h | Compagnon professionnel III/CP2 construction. (main-d'œuvre) | 0.124 | 1035.49 | 128.40 |
| mo112 | h | Ouvrier d'exécution I/OE2 construction. (main-d'œuvre) | 0.124 | 639.98 | 79.36 |
| % | % | Coûts directs complémentaires | 2 % | 3393.40 | 67.87 |
|  |  | Coûts directs |  |  | 3461.27 |
