# Profilé de ventilation, pour fixation d'une nappe à excroissances

- Propriété du fichier: CYPE Ingenieros S.A.
- Format: FIEBDC-3/2016
- Logiciel: Générateur de prix de la construction. CYPE Ingenieros, S.A.
- Date: 04/04/2024
- Zone géographique: Cameroun
- Devise: XAF
- Coûts indirects: 3 %
- Frais généraux: 13 %
- Bénéfice: 6 %
- TVA: 19.25 %

## E Enveloppe et finition extérieure

### EJ Étanchéité: drainages

#### EJM Murs de sous-sol

**EJM040** m Profilé de ventilation, pour fixation d'une nappe à excroissances.
Profilé de ventilation, en polypropylène de haute densité, pour fixation de nappe drainante à excroissances et aération de la lame d'air, en amorce et en couronnement de la face intérieure du mur, fixé mécaniquement.
Inclut: Nettoyage du support. Mise en place du profilé. Fixation mécanique du profilé.
Critère pour le métré: Longueur mesurée selon documentation graphique du Projet.
Critère pour le mémoire: On mesurera la longueur réellement exécutée selon les spécifications du Projet.

| Code | U | Désignation | Quantité | Prix | Montant |
|---|---|---|---|---|---|
| mt14baa020 | m | Profilé de ventilation, en polypropylène de haute densité, pour fixation de nappe drainante à excroissances et aération de la lame d'air. (matériau) | 1 | 1668.81 | 1668.810 |
| mt12psg081d | U | Vis autoforeuse 3,5x35 mm. (matériau) | 5 | 9.8 | 49.000 |
| mo032 | h | Compagnon professionnel III/CP2 poseur de produits imperméabilisants. (main-d'œuvre) | 0.126 | 1727.44 | 217.657 |
| mo070 | h | Ouvrier professionnel II/OP poseur de produits imperméabilisants. (main-d'œuvre) | 0.126 | 1107.54 | 139.550 |
| % | % | Frais de chantier des unités d'ouvrage | 2 % | 2075.017 | 41.500 |
|  |  | Coûts directs |  |  | 2116.517 |

Déchets:
- pose: mt12psg081d Vis autoforeuse 3,5x35 mm; facteur de déchet 0.00526316

## Ressources

**mt12psg081d** U Vis autoforeuse 3,5x35 mm
Données techniques: Coût énergétique 0.019 MJ; Émission de CO2 0.002 kg; Code CED 17 04 05; Masse de l'élément 0.0019 kg
Déchets:
- emballage: re150101 Emballages en papier et en carton. (composant de déchet); quantité 0.001 kg; Code CED 15 01 01; Masse de l'élément 1 kg; Volume 0.001333 m3
