# Couverture en bardeaux bitumés

- Propriété du fichier: CYPE Ingenieros S.A.
- Format: FIEBDC-3/2016
- Logiciel: Générateur de prix de la construction. CYPE Ingenieros, S.A.
- Date: 04/04/2024
- Zone géographique: Cameroun
- Devise: XAF
- Coûts indirects: 3 %
- Frais généraux: 13 %
- Bénéfice: 6 %
- TVA: 19.25 %

## E Enveloppe et finition extérieure

### EU Couvertures de toitures inclinées

#### EUB Bardeaux bitumés

**EUB010** m² Couverture en bardeaux bitumés.
Couverture de bardeaux bitumés rectangulaires, fixés mécaniquement au support, application préalable d'émulsion bitumineuse anionique avec charges en périphérie et aux points singuliers, sur une toiture inclinée, avec une pente de 45% à 175%. Comprend les clous pour la fixation des bardeaux bitumés.
Critère d'évaluation économique: Le prix ne comprend ni la résolution des points singuliers ni les pièces spéciales de la couverture.
Inclut: Impression de la surface support de la couverture, en périphérie et aux points singuliers. Fixation des bardeaux bitumés.
Critère pour le métré: Surface mesurée en grandeur nature, selon documentation graphique du Projet.
Critère pour le mémoire: On mesurera, en grandeur réelle, la surface réellement exécutée selon les spécifications du Projet.

| Code | U | Désignation | Quantité | Prix | Montant |
|---|---|---|---|---|---|
| mt13tag010a | m² | Bardeau bitumé rectangulaire, selon NF EN 544. (matériau) | 1.1 | 12057.98 | 13263.778 |
| mt13piz050 | kg | Éléments de fixation en acier inoxydable (clous, crochets, pointes, etc.). (matériau) | 0.05 | 2911.9 | 145.595 |
| mt14iea020c | kg | Émulsion bitumineuse anionique avec charges. (matériau) | 0.05 | 2808.02 | 140.401 |
| mo020 | h | Compagnon professionnel III/CP2 construction. (main-d'œuvre) | 0.256 | 1727.44 | 442.225 |
| mo077 | h | Ouvrier professionnel II/OP construction. (main-d'œuvre) | 0.256 | 1107.54 | 283.530 |
| % | % | Frais de chantier des unités d'ouvrage | 2 % | 14275.529 | 285.511 |
|  |  | Coûts directs |  |  | 14561.040 |

Déchets:
- pose: mt13tag010a Bardeau bitumé rectangulaire, selon NF EN 544; facteur de déchet 0.03
- pose: mt13piz050 Éléments de fixation en acier inoxydable (clous, crochets, pointes, etc.); facteur de déchet 0.0075
- pose: mt14iea020c Émulsion bitumineuse anionique avec charges; facteur de déchet 0.007

## Ressources

**mt13tag010a** m² Bardeau bitumé rectangulaire, selon NF EN 544
Données techniques: Coût énergétique 457.228 MJ; Émission de CO2 13.999 kg; Code CED 17 03 02; Masse de l'élément 10 kg; Volume 0.01 m3
Déchets:
- emballage: re170201 Bois. (composant de déchet); quantité 0.021 kg; Code CED 17 02 01; Masse de l'élément 1 kg; Volume 0.000909 m3
- emballage: re170203 Plastique. (composant de déchet); quantité 0.008 kg; Code CED 17 02 03; Masse de l'élément 1 kg; Volume 0.001667 m3

**mt13piz050** kg Éléments de fixation en acier inoxydable (clous, crochets, pointes, etc.)
Données techniques: Coût énergétique 47.620 MJ; Émission de CO2 7.000 kg; Code CED 17 04 05; Masse de l'élément 1 kg; Volume 0.000476 m3

**mt14iea020c** kg Émulsion bitumineuse anionique avec charges
Données techniques: Coût énergétique 31.940 MJ; Émission de CO2 0.230 kg; Code CED 17 03 02; Masse de l'élément 1 kg; Volume 0.001 m3
