# Démolition d'un avant-toit de toiture inclinée

- Propriété du fichier: CYPE INGENIEROS, S.A.
- Format: FIEBDC-3/2002
- Zone géographique: Cameroun
- Devise: XAF
- Coûts indirects: 3.00 %
- Frais généraux: 13.00 %
- Bénéfice: 6.00 %
- TVA: 19.25 %

**EUD110** m Démolition d'un avant-toit de toiture inclinée, situé à une hauteur de de jusqu'à 20 m, avec des moyens manuels, et récupération du matériau pour sa localisation postérieure à un autre emplacement, sans affecter la stabilité des éléments constructifs contigus, et chargement manuel dans le camion ou la benne.
Démolition d'un avant-toit de toiture inclinée, situé à une hauteur de de jusqu'à 20 m, avec des moyens manuels, et récupération du matériau pour sa localisation postérieure à un autre emplacement, sans affecter la stabilité des éléments constructifs contigus, et chargement manuel dans le camion ou la benne.
Inclut: Démontage de l'élément. Classement et étiquetage. Stockage des matériaux à réutiliser. Chargement manuel du matériau à réutiliser sur le camion. Retrait et entassement des restes de travaux. Nettoyage des restes d'ouvrage. Chargement manuel des restes de travaux dans le camion ou la benne.
Critère de métré de projet: Longueur mesurée selon documentation graphique du Projet.
Critère de mesure de l'ouvrage: On mesurera la longueur réellement démolie selon les spécifications du Projet.
Critère d'évaluation économique: Le prix comprend la coupe des zones détériorées.

| Code | U | Désignation | Quantité | Prix | Montant |
|---|---|---|---|---|---|
| mo020 | h | Compagnon professionnel III/CP2 construction. (main-d'œuvre) | 0.335 | 1047.01 | 350.75 |
| mo113 | h | Ouvrier d'exécution I/OE1 construction. (main-d'œuvre) | 0.335 | 640.45 | 214.55 |
| % | % | Frais de chantier des unités d'ouvrage | 2 % | 565.30 | 11.31 |
|  |  | Coûts directs |  |  | 576.61 |
