# Panneau sandwich à languette et rainure

- Propriété du fichier: CYPE INGENIEROS, S.A.
- Format: FIEBDC-3/2002
- Zone géographique: Cameroun
- Devise: XAF
- Coûts indirects: 3.00 %
- Frais généraux: 13.00 %
- Bénéfice: 6.00 %
- TVA: 19.25 %

**EUF030** m² Panneau sandwich à languette et rainure, constitué de: côté supérieur de surface bois d'aggloméré hydrofuge de 10 mm d'épaisseur, noyau isolant de mousse de polystyrène extrudé de 30 mm d'épaisseur et côté inférieur de frise en sapin naturel, de 13 mm d'épaisseur, fixé mécaniquement sur la structure porteuse en bois; pour support continu de couverture en toiture inclinée. Comprend les tirefonds pour fixation sur un support en bois; la bande imperméabilisante autoadhésive pour imperméabilisation et scellage des joints.
Panneau sandwich à languette et rainure, constitué de: côté supérieur de surface bois d'aggloméré hydrofuge de 10 mm d'épaisseur, noyau isolant de mousse de polystyrène extrudé de 30 mm d'épaisseur et côté inférieur de frise en sapin naturel, de 13 mm d'épaisseur, fixé mécaniquement sur la structure porteuse en bois; pour support continu de couverture en toiture inclinée. Comprend les tirefonds pour fixation sur un support en bois; la bande imperméabilisante autoadhésive pour imperméabilisation et scellage des joints.
Inclut: Implantation. Découpe des pièces. Mise en place et fixation des panneaux sur la structure porteuse. Scellage des joints et des liaisons.
Critère de métré de projet: Surface du versant mesurée en grandeur réelle, selon documentation graphique du Projet.
Critère de mesure de l'ouvrage: On mesurera, en grandeur réelle, la surface réellement exécutée selon les spécifications du Projet.

| Code | U | Désignation | Quantité | Prix | Montant |
|---|---|---|---|---|---|
| mt13pso010aaa | m² | Panneau sandwich à languette et rainure, constitué de: côté supérieur de surface bois d'aggloméré hydrofuge de 10 mm d'épaisseur, noyau isolant de mousse de polystyrène extrudé de 30 mm d'épaisseur et côté inférieur de frise en sapin naturel, de 13 mm d'épaisseur. (matériau) | 1.050 | 25227.47 | 26488.84 |
| mt13lpo037e | U | Tirefond de 120 mm de longueur, pour fixation sur un support en bois. (matériau) | 5.000 | 94.44 | 472.20 |
| mt13eag030 | m | Bande imperméabilisante autoadhésive pour imperméabilisation et scellage des joints entre panneaux sandwich en bois dans les toitures inclinées. (matériau) | 1.000 | 384.00 | 384.00 |
| mo017 | h | Compagnon professionnel III/CP2 menuisier bois. (main-d'œuvre) | 0.201 | 1063.94 | 213.85 |
| mo058 | h | Ouvrier professionnel II/OP menuisier bois. (main-d'œuvre) | 0.201 | 672.08 | 135.09 |
| % | % | Frais de chantier des unités d'ouvrage | 2 % | 27693.98 | 553.88 |
|  |  | Coûts directs |  |  | 28247.86 |
