# Cloison démontable constituée d'écran de 4x2,9 m

- Propriété du fichier: CYPE INGENIEROS, S.A.
- Format: FIEBDC-3/2002
- Zone géographique: Cameroun
- Coûts indirects: 3.00 %
- Frais généraux: 13.00 %
- Bénéfice: 6.00 %
- TVA: 19.25 %

**FCB010** U Cloison démontable constituée d'écran de 4x2,9 m, d'acier galvanisé plastifié avec PVC, vitré sur la moitié de sa surface, avec isolation intermédiaire de laine minérale et arrêt supérieur d'acier galvanisé plastifié avec PVC.
Fourniture et montage d'une cloison démontable constituée d'écran vitré de 4x2,9 m, avec vitre en verre poli incolore sur la moitié de la surface et l'autre moitié de panneau à rainure et languette composé de deux tôles d'acier galvanisé plastifié avec PVC et isolation intermédiaire de laine minérale, profilés d'acier galvanisé plastifié avec PVC et arrêt supérieur de panneau à rainure et languette composé de deux tôles d'acier galvanisé plastifié avec PVC. Comprend les ferrures, les arrêts, le scellage des joints, les supports, les rencontres avec d'autres types de parements, la mise en place des conduites pour des installations et rainures pour les mécanismes électriques. Totalement terminée.
Inclut: Implantation et marquage des points de fixation. Aplomb, nivellement et fixation des profilés qui forment l'ossature. Mise en place et fixation des panneaux. Mise en place de la canalisation pour les installations. Traitement des joints du panneau. Arrêt du périmètre de l'élément, par les deux faces.
Critère de métré de projet: Nombre d'unités prévues, selon documentation graphique du Projet.
Critère de mesure de l'ouvrage: On mesurera le nombre d'unités réellement exécutées selon les spécifications du Projet.

| Code | U | Désignation | Quantité | Prix | Montant |
|---|---|---|---|---|---|
| mt26mac010c | m² | Panneau opaque à rainures et languettes, constitué de deux tôles en acier galvanisé plastification avec du PVC avec isolation intermédiaire en laine minérale de conductivité thermique 0,039 W/(mK). (matériau) | 7.000 | 140.35 | 982.45 |
| mt26mac020c | m | Profil en "U" en acier galvanisé plastification avec du PVC pour écrans. (matériau) | 9.700 | 10.72 | 103.98 |
| mt26mac030c | m | Plinthe en acier galvanisé plastification avec du PVC pour écrans. (matériau) | 3.900 | 9.02 | 35.18 |
| mt21vpi010d | m² | Vitre en verre poli incolore, 8 mm. Selon NF EN 410 et NF EN 673. (matériau) | 4.000 | 37.98 | 151.92 |
| mt26mac040 | m | Profilé en aluminium laqué pour réception du verre dans écrans. (matériau) | 13.000 | 7.26 | 94.38 |
| mo011 | h | Compagnon professionnel III/CP2 monteur. (main-d'œuvre) | 7.792 | 1.76 | 13.71 |
| mo080 | h | Ouvrier professionnel II/OP monteur. (main-d'œuvre) | 7.792 | 1.08 | 8.42 |
| % | % | Coûts directs complémentaires | 2 % | 1390.04 | 27.80 |
|  |  | Coûts directs |  |  | 1417.84 |
