# Habillage d'une retombée de poutre métallique, avec des plaques de plâtre

- Propriété du fichier: CYPE Ingenieros S.A.
- Format: FIEBDC-3/2016
- Logiciel: Générateur de prix de la construction. CYPE Ingenieros, S.A.
- Date: 04/04/2024
- Zone géographique: Cameroun
- Devise: XAF
- Coûts indirects: 3 %
- Frais généraux: 13 %
- Bénéfice: 6 %
- TVA: 19.25 %

## F Aménagements et finitions

### FD Doublages

#### FDR Habillages de poutres

**FDR020** m Habillage d'une retombée de poutre métallique, avec des plaques de plâtre.
Réalisation de l'habillage d'une retombée de poutre métallique, par les deux faces de l'âme et par l'aile inférieure, de 200x200 mm, réalisée plaques de plâtre A / NF EN 520 - 1200 / longueur / 12,5 / à bords longitudinaux amincis; fixation dans les deux faces de l'âme par vissage à fourrures 60/27 en tôle d'acier galvanisé, vissées à leur tour sur tasseaux en bois de 40x40 mm, placés à pression, avec un entraxe de 30 cm; et fixation dans l'aile inférieure par vissage à fourrures 60/27 en tôle d'acier galvanisé, placées à pression sur clips métalliques. Comprend les profilés, les clips, la visserie et la pâte et la bande pour le traitement des joints.
Inclut: Implantation. Mise en place et aplomb des tasseaux. Signalisation des points d'ancrage. Mise en place et fixation des profilés sur les tasseaux. Installation de clips. Mise en place à pression des fourrures contre les clips. Fixation des plaques. Traitement des joints.
Critère pour le métré: Longueur mesurée selon documentation graphique du Projet.
Critère pour le mémoire: On mesurera la longueur réellement exécutée selon les spécifications du Projet.

| Code | U | Désignation | Quantité | Prix | Montant |
|---|---|---|---|---|---|
| mt07mee203df | m | Tasseau de 40x40 mm de section, en bois de pin maritime (Pinus pinaster), traité en autoclave, avec classe d'emploi 4, selon NF EN 335, finition brossée, avec une humidité inférieure à 20%. (matériau) | 1.2 | 1377.18 | 1652.616 |
| mt12psg050c | m | Fourrure 60/27 en tôle d'acier galvanisé, de largeur 60 mm, selon NF DTU 25.41 P1-2 et NF EN 14195. (matériau) | 4 | 712.99 | 2851.960 |
| mt12www040b | U | Vis autoforeuse d'acier galvanisé, de 4 mm de diamètre et 25 mm de longueur, pour fixation d'éléments métalliques sur un support en bois. (matériau) | 6 | 19.34 | 116.040 |
| mt12pmk011a | U | Clip de protection de 72x48x41 mm. (matériau) | 1.67 | 578.29 | 965.744 |
| mt12psg010a | m² | Plaque de plâtre A / NF EN 520 - 1200 / longueur / 12,5 / à bords longitudinaux amincis. (matériau) | 0.714 | 3410.92 | 2435.397 |
| mt12psg081c | U | Vis autoforeuse 3,5x25 mm. (matériau) | 18 | 7.77 | 139.860 |
| mt12psg030a | kg | Pâte à joints, selon NF EN 13963. (matériau) | 0.5 | 767.66 | 383.830 |
| mt12psg040a | m | Bande microperforée en papier, selon NF EN 13963. (matériau) | 0.321 | 36.34 | 11.665 |
| mo053 | h | Compagnon professionnel III/CP2 plaquiste. (main-d'œuvre) | 0.289 | 1775.06 | 512.992 |
| mo100 | h | Ouvrier professionnel II/OP plaquiste. (main-d'œuvre) | 0.289 | 1107.54 | 320.079 |
| % | % | Frais de chantier des unités d'ouvrage | 2 % | 9390.183 | 187.804 |
|  |  | Coûts directs |  |  | 9577.987 |

Déchets:
- pose: mt07mee203df; facteur de déchet 0.0139167
- pose: mt12psg050c Fourrure 60/27 en tôle d'acier galvanisé, de largeur 60 mm, selon NF DTU 25.41 P1-2 et NF EN 14195; facteur de déchet 0.0188
- pose: mt12www040b; facteur de déchet 0.00533333
- pose: mt12psg010a Plaque de plâtre A / NF EN 520 - 1200 / longueur / 12,5 / à bords longitudinaux amincis; facteur de déchet 0.018
- pose: mt12psg081c Vis autoforeuse 3,5x25 mm; facteur de déchet 0.00533333
- pose: mt12psg030a Pâte à joints, selon NF EN 13963; facteur de déchet 0.03
- pose: mt12psg040a Bande microperforée en papier, selon NF EN 13963; facteur de déchet 0.0440299

## Ressources

**mt07mee203df** m Tasseau de 40x40 mm de section
Données techniques: Coût énergétique 55.391 MJ; Émission de CO2 -0.875 kg; Code CED 17 02 01; Masse de l'élément 0.66 kg; Volume 0.0006 m3
Déchets:
- emballage: re170203 Plastique. (composant de déchet); quantité 0.002 kg; Code CED 17 02 03; Masse de l'élément 1 kg; Volume 0.001667 m3

**mt12psg050c** m Fourrure 60/27 en tôle d'acier galvanisé, de largeur 60 mm, selon NF DTU 25.41 P1-2 et NF EN 14195
Données techniques: Coût énergétique 70.752 MJ; Émission de CO2 2.171 kg; Code CED 17 04 05; Masse de l'élément 0.53 kg; Volume 0.000252 m3
Déchets:
- emballage: re170203 Plastique; quantité 0.005 kg

**mt12www040b** U Vis autoforeuse d'acier galvanisé
Données techniques: Coût énergétique 0.038 MJ; Émission de CO2 0.005 kg; Code CED 17 04 05; Masse de l'élément 0.0015 kg
Déchets:
- emballage: re150101 Emballages en papier et en carton. (composant de déchet); quantité 0.001 kg; Code CED 15 01 01; Masse de l'élément 1 kg; Volume 0.001333 m3

**mt12psg010a** m² Plaque de plâtre A / NF EN 520 - 1200 / longueur / 12,5 / à bords longitudinaux amincis
Données techniques: Coût énergétique 282.157 MJ; Émission de CO2 4.204 kg; Code CED 17 08 02; Masse de l'élément 10.73 kg; Volume 0.01073 m3
Déchets:
- emballage: re170203 Plastique; quantité 0.004 kg

**mt12psg081c** U Vis autoforeuse 3,5x25 mm
Données techniques: Coût énergétique 0.015 MJ; Émission de CO2 0.002 kg; Code CED 17 04 05; Masse de l'élément 0.0015 kg
Déchets:
- emballage: re150101 Emballages en papier et en carton; quantité 0.001 kg

**mt12psg030a** kg Pâte à joints, selon NF EN 13963
Données techniques: Coût énergétique 12.798 MJ; Émission de CO2 0.436 kg; Code CED 17 08 02; Masse de l'élément 1 kg; Volume 0.001 m3
Déchets:
- emballage: re170203 Plastique; quantité 0.02 kg

**mt12psg040a** m Bande microperforée en papier, selon NF EN 13963
Données techniques: Coût énergétique 0.004 MJ; Émission de CO2 0.006 kg; Code CED 20 01 01; Masse de l'élément 0.0067 kg; Volume 0.000009 m3
