# Barrière acoustique pour cloison de séparation

- Propriété du fichier: CYPE INGENIEROS, S.A.
- Format: FIEBDC-3/2002
- Zone géographique: Cameroun
- Coûts indirects: 3.00 %
- Frais généraux: 13.00 %
- Bénéfice: 6.00 %
- TVA: 19.25 %

**FIC050** m² Barrière acoustique pour cloison de séparation, installée à travers le plénum, entre le plancher et la cloison de séparation, constituée de panneau acoustique autoportant en laine minérale, composé de modules de 1200x1000x80 mm, fixée mécaniquement sur une structure de support (non comprise dans ce prix).
Fourniture et installation d'une barrière acoustique cloison de séparation, à travers le plénum, constituée de panneau acoustique autoportant en laine minérale, composé de modules de 1200x1000x80 mm, revêtu sur les deux faces avec un complexe kraft aluminium, fixée mécaniquement sur une structure de support (non comprise dans ce prix), mise en place entre le plancher et la cloison séparatrice pour améliorer l'isolation acoustique latéral entre espaces. Comprend les découpes, la mise en place des panneaux en quinconce sur la structure de support et l'obturation des joints entre les panneaux avec une bande en aluminium.
Inclut: Implantation. Découpe et ajustage des panneaux. Mise en place des panneaux. Obturation des joints.
Critère de métré de projet: Surface mesurée selon documentation graphique du Projet.
Critère de mesure de l'ouvrage: On mesurera la surface réellement exécutée selon les spécifications du Projet.

| Code | U | Désignation | Quantité | Prix | Montant |
|---|---|---|---|---|---|
| mt12par120c | m² | Panneau acoustique autoportant en laine minérale, composé de modules de 1200x1000x80 mm, revêtu sur les deux faces avec un complexe kraft aluminium, Euroclasse A2-s1, d0 de réaction au feu, comme barrière acoustique dans les plénums, entre le plancher et la cloison. (matériau) | 1.050 | 56.79 | 59.63 |
| mt42con020 | m | Bande autoadhésive en aluminium de 50 microns d'épaisseur et de 65 mm de largeur à base de résines acryliques, pour le scellage et la fixation de l'isolation. (matériau) | 1.500 | 0.24 | 0.36 |
| mo054 | h | Compagnon professionnel III/CP2 poseur d'isolants rigides ou flexibles. (main-d'œuvre) | 0.614 | 1.76 | 1.08 |
| mo101 | h | Ouvrier professionnel II/OP poseur d'isolants rigides ou flexibles. (main-d'œuvre) | 0.614 | 1.08 | 0.66 |
| % | % | Coûts directs complémentaires | 2 % | 61.73 | 1.23 |
|  |  | Coûts directs |  |  | 62.96 |
