# Retrait d'une isolation thermique de tuyauterie

- Propriété du fichier: CYPE Ingenieros S.A.
- Format: FIEBDC-3/2016
- Logiciel: Générateur de prix de la construction. CYPE Ingenieros, S.A.
- Date: 19/09/2024
- Zone géographique: Cameroun
- Devise: XAF
- Coûts indirects: 3 %
- Frais généraux: 13 %
- Bénéfice: 6 %
- TVA: 19.25 %

## F Aménagements et finitions

### FI Isolations intérieures

#### FID Démolition

**FID020** m Retrait d'une isolation thermique de tuyauterie.
Retrait d'une isolation thermique de tuyauterie de jusqu'à 50 mm de diamètre, dans une installation en surface, avec des moyens manuels, et chargement manuel dans le camion ou la benne.
Inclut: Retrait de l'élément. Entassement du matériau retiré. Nettoyage des restes d'ouvrage. Chargement manuel du matériau retiré et des restes d'ouvrage dans le camion ou la benne.
Critère pour le métré: Longueur mesurée selon documentation graphique du Projet.
Critère pour le mémoire: On mesurera la longueur réellement démontée selon les spécifications du Projet.

| Code | U | Désignation | Quantité | Prix | Montant |
|---|---|---|---|---|---|
| mo008 | h | Compagnon professionnel III/CP2 plombier. (main-d'œuvre) | 0.034 | 1775.06 | 60.352 |
| mo107 | h | Ouvrier professionnel II/OP plombier. (main-d'œuvre) | 0.034 | 1105.43 | 37.585 |
| % | % | Frais de chantier des unités d'ouvrage | 2 % | 97.937 | 1.959 |
|  |  | Coûts directs |  |  | 99.896 |
