# Retrait d'un panneau ou d'un matelas isolant d'une cloison de 2 parois ou plus

- Propriété du fichier: CYPE INGENIEROS, S.A.
- Format: FIEBDC-3/2002
- Zone géographique: Cameroun
- Coûts indirects: 3.00 %
- Frais généraux: 13.00 %
- Bénéfice: 6.00 %
- TVA: 19.25 %

**FID030** m² Retrait d'un panneau ou d'un matelas isolant d'une cloison de 2 parois ou plus, avec une des deux parois préalablement démolie, avec moyens manuels, et charge manuelle des décombres dans le camion ou la benne.
Retrait d'un panneau ou d'un matelas isolant d'une cloison de 2 parois ou plus, avec une des deux parois préalablement démolie, avec des moyens manuels, sans affecter la stabilité des éléments constructifs contigus. Comprend le nettoyage, l'entassement, le retrait et la charge manuelle des décombres dans le camion ou la benne.
Inclut: Enlèvement manuel des éléments. Nettoyage des restes d'ouvrage. Charge du matériau démonté et des restes d'ouvrage dans le camion ou la benne.
Critère de métré de projet: Surface mesurée selon documentation graphique du Projet.
Critère de mesure de l'ouvrage: On mesurera la surface réellement démontée selon les spécifications du Projet.

| Code | U | Désignation | Quantité | Prix | Montant |
|---|---|---|---|---|---|
| mo113 | h | Ouvrier d'exécution I/OE1 construction. (main-d'œuvre) | 0.034 | 1.04 | 0.04 |
| % | % | Coûts directs complémentaires | 2 % | 0.04 | 0.00 |
|  |  | Coûts directs |  |  | 0.04 |
