# Isolation acoustique des descentes de 160 mm de diamètre, réalisée avec bande phono-isolante bicouche, de 4 mm d'épaisseur; fixée avec des brides en plastique

- Propriété du fichier: CYPE INGENIEROS, S.A.
- Format: FIEBDC-3/2002
- Zone géographique: Cameroun
- Coûts indirects: 3.00 %
- Frais généraux: 13.00 %
- Bénéfice: 6.00 %
- TVA: 19.25 %

**FIT050** m Isolation acoustique des descentes de 160 mm de diamètre, réalisée avec bande phono-isolante bicouche, de 4 mm d'épaisseur; fixée avec des brides en plastique.
Fourniture et mise en place de l'isolation acoustique dans les descentes de 160 mm de diamètre, réalisée avec bande phono-isolante bicouche, de 4 mm d'épaisseur, constituée d'une membrane autoadhésive de haute densité thermosoudée à une lame en polyéthylène réticulé; placée autour de la descente en guise de coque et fixée avec brides en plastique. Comprend les coupes et scellage des joints avec une bande autoadhésive.
Inclut: Découpe du rouleau en tronçons. Doublage de la descente. Mise en place des brides. Scellage des joints.
Critère de métré de projet: Longueur moyenne selon documentation graphique du Projet.
Critère de mesure de l'ouvrage: On mesurera la longueur réellement exécutée selon les spécifications du Projet.

| Code | U | Désignation | Quantité | Prix | Montant |
|---|---|---|---|---|---|
| mt16pdg010a | m | Bande phono-isolante bicouche, de 4 mm d'épaisseur, constituée d'une membrane autoadhésive de haute densité thermosoudée à une lame en polyéthylène réticulé, masse nominale 3,3 kg/m², pour isolation acoustique des descentes. (matériau) | 1.100 | 5.90 | 6.49 |
| mt16pdg012 | U | Bride en plastique, pour fixation d'isolation acoustique des descentes. (matériau) | 2.452 | 0.22 | 0.54 |
| mt16aaa030 | m | Ruban autoadhésif pour le scellage des joints. (matériau) | 1.000 | 0.37 | 0.37 |
| mo054 | h | Compagnon professionnel III/CP2 poseur d'isolants rigides ou flexibles. (main-d'œuvre) | 0.255 | 1.76 | 0.45 |
| mo101 | h | Ouvrier professionnel II/OP poseur d'isolants rigides ou flexibles. (main-d'œuvre) | 0.255 | 1.08 | 0.28 |
| % | % | Coûts directs complémentaires | 2 % | 8.13 | 0.16 |
|  |  | Coûts directs |  |  | 8.29 |
