# Bloc de porte coupe-feu, en bois, à un vantail de 82,5x203 cm, EI2 30-C5 homologuée, finition fibres

- Propriété du fichier: CYPE INGENIEROS, S.A.
- Format: FIEBDC-3/2002
- Zone géographique: Cameroun
- Coûts indirects: 3.00 %
- Frais généraux: 13.00 %
- Bénéfice: 6.00 %
- TVA: 19.25 %

**FKI090** U Bloc de porte coupe-feu, en bois, à un vantail de 82,5x203 cm, EI2 30-C5 homologuée, finition fibres.
Fourniture et mise en place d'un bloc de porte coupe-feu EI2 30-C5 homologuée à un vantail de 82,5x203 cm, composé d'un vantail constitué d'un bord périmétrique en bois massif assemblé à un panneau aggloméré central ignifuge et finition en un panneau de 4 mm de MDF contreplaqué en fibres: cadre de 90x30 mm et couvre-joints de 70x16 mm sur les deux faces, en MDF hydrofugé, avec contreplaqués du même matériau que le vantail; boulons de 140 mm, joints intumescents encastrés dans le périmètre du vantail conformément à la norme et deux plaques isolantes et thermo-expansibles dans le rainurage de la serrure, avec fonction antipanique. Comprend le vernis/la peinture ignifuge, les poignées, la fermeture aérienne sans entrebâilleur et un joint isotonique et ignifuge encastré dans le battant. Élaboré en atelier, ajustage et fixation in situ. Totalement monté et testé.
Inclut: Marquage des points de fixation et aplomb du cadre. Fixation du cadre au parement. Scellage des joints périmétriques. Mise en place du vantail. Mise en place des ferrures de fermeture et des accessoires.
Critère de métré de projet: Nombre d'unités prévues, selon documentation graphique du Projet.
Critère de mesure de l'ouvrage: On mesurera le nombre d'unités réellement exécutées selon les spécifications du Projet.

| Code | U | Désignation | Quantité | Prix | Montant |
|---|---|---|---|---|---|
| mt22bcf010a | U | Bloc de porte coupe-feu homologuée, EI2 30-C5, selon NF EN 1634-1, d'un vantail en bois, 82,5x203 cm, finition fibres avec vernis ou peinture ignifuge, y compris le couvre-joint, le cadre métallique avec pattes d'ancrage, les accessoires et les charnières, les dispositifs de fermeture selon NF EN 1154 et les dispositifs de sécurité. (matériau) | 1.000 | 363.81 | 363.81 |
| mo017 | h | Compagnon professionnel III/CP2 menuisier bois. (main-d'œuvre) | 0.327 | 1.74 | 0.57 |
| mo058 | h | Ouvrier professionnel II/OP menuisier bois. (main-d'œuvre) | 0.327 | 1.09 | 0.36 |
| % | % | Coûts directs complémentaires | 2 % | 364.74 | 7.29 |
|  |  | Coûts directs |  |  | 372.03 |
