# Faux plafond démontable de panneaux en laine de roche

- Propriété du fichier: CYPE Ingenieros S.A.
- Format: FIEBDC-3/2016
- Logiciel: Générateur de prix de la construction. CYPE Ingenieros, S.A.
- Date: 19/09/2024
- Zone géographique: Cameroun
- Devise: XAF
- Coûts indirects: 3 %
- Frais généraux: 13 %
- Bénéfice: 6 %
- TVA: 19.25 %

## F Aménagements et finitions

### FL Revêtements de plafonds

#### FLI Plafonds suspendus démontables, en fibres minérales

**FLI010** m² Faux plafond démontable de panneaux en laine de roche.
Faux plafond suspendu démontable, situé à une hauteur inférieure à 4 m, constitué de: OSSATURE: ossature apparente T 24, avec semelle de 24 mm de largeur, en acier galvanisé, couleur blanche, comprenant des profilés primaires et secondaires, suspendus du plancher ou de l'élément porteur avec des tiges et des crochets; PANNEAUX: panneaux acoustiques autoportants en laine de roche, composés de modules de 600x600x15 mm, finition lisse couleur blanche avec bord droit. Comprend les cornières, les fixations pour l'ancrage des profilés et les accessoires de montage.
Inclut: Implantation des axes de l'ossature modulaire. Nivellement et fixation des profilés périmétriques. Implantation des profilés primaires de l'ossature. Signalisation des points d'ancrage au plancher. Nivellement et suspension des profilés primaires et secondaires de l'ossature. Découpe des panneaux. Mise en place des panneaux. Résolution des rencontres et des points singuliers.
Critère pour le métré: Surface mesurée entre les parements, selon documentation graphique du Projet, sans déduire les trémies pour les installations.
Critère pour le mémoire: On mesurera la surface réellement exécutée selon les spécifications du Projet, sans décompter les trémies pour les installations.

| Code | U | Désignation | Quantité | Prix | Montant |
|---|---|---|---|---|---|
| mt16pag010a | m² | Panneau acoustique autoportant en laine minérale, de résistance thermique 0,4 m²K/W, Euroclasse A1 de réaction au feu selon NF EN 13501-1, composé de modules de 600x600x15 mm, finition lisse couleur blanche avec bord droit pour ossature apparente T 24. (matériau) | 1.02 | 10554.86 | 10765.957 |
| mt12fpg040ij | m | Profilé primaire T 24 24x38x3700 mm, couleur blanche, en acier galvanisé, selon NF EN 13964. (matériau) | 0.7 | 561.6 | 393.120 |
| mt12fpg040la | m | Profilé secondaire T 24 24x38x600 mm, couleur blanche, en acier galvanisé, selon NF EN 13964. (matériau) | 1.5 | 561.6 | 842.400 |
| mt12fpg030hk | m | Cornière 24/24/3000 mm, couleur blanche, en acier galvanisé, selon NF EN 13964. (matériau) | 0.4 | 412.94 | 165.176 |
| mt12fac020b | U | Tige métallique en acier galvanisé de 6 mm de diamètre. (matériau) | 2 | 272.46 | 544.920 |
| mt12fac050 | U | Accessoires pour l'installation de faux plafonds démontables. (matériau) | 1 | 1370.81 | 1370.810 |
| mo015 | h | Compagnon professionnel III/CP2 monteur de faux plafonds en plaques de plâtre. (main-d'œuvre) | 0.263 | 1775.06 | 466.841 |
| mo082 | h | Ouvrier professionnel II/OP monteur de faux plafonds en plaques de plâtre. (main-d'œuvre) | 0.263 | 1107.54 | 291.283 |
| % | % | Frais de chantier des unités d'ouvrage | 2 % | 14840.507 | 296.810 |
|  |  | Coûts directs |  |  | 15137.317 |

Déchets:
- pose: mt16pag010a; facteur de déchet 0.037888
- pose: mt12fpg040ij Profilé primaire T 24 24x38x3700 mm, couleur blanche, en acier galvanisé, selon NF EN 13964; facteur de déchet 0.0188
- pose: mt12fpg040la Profilé secondaire T 24 24x38x600 mm, couleur blanche, en acier galvanisé, selon NF EN 13964; facteur de déchet 0.0188
- pose: mt12fpg030hk Cornière 24/24/3000 mm, couleur blanche, en acier galvanisé, selon NF EN 13964; facteur de déchet 0.0188
- pose: mt12fac020b Tige métallique en acier galvanisé de 6 mm de diamètre; facteur de déchet 0.0188

## Ressources

**mt16pag010a** m² Panneau acoustique autoportant en laine minérale
Données techniques: Coût énergétique 118.313 MJ; Émission de CO2 3.136 kg; Code CED 17 06 04; Masse de l'élément 2 kg; Volume 0.003333 m3
Déchets:
- emballage: re170203 Plastique. (composant de déchet); quantité 0.028 kg; Code CED 17 02 03; Masse de l'élément 1 kg; Volume 0.001667 m3

**mt12fpg040ij** m Profilé primaire T 24 24x38x3700 mm, couleur blanche, en acier galvanisé, selon NF EN 13964
Données techniques: Coût énergétique 72.078 MJ; Émission de CO2 2.211 kg; Code CED 17 04 05; Masse de l'élément 0.54 kg; Volume 0.000257 m3
Déchets:
- emballage: re170203 Plastique; quantité 0.005 kg

**mt12fpg040la** m Profilé secondaire T 24 24x38x600 mm, couleur blanche, en acier galvanisé, selon NF EN 13964
Données techniques: Coût énergétique 72.078 MJ; Émission de CO2 2.211 kg; Code CED 17 04 05; Masse de l'élément 0.54 kg; Volume 0.000257 m3
Déchets:
- emballage: re170203 Plastique; quantité 0.005 kg

**mt12fpg030hk** m Cornière 24/24/3000 mm, couleur blanche, en acier galvanisé, selon NF EN 13964
Données techniques: Coût énergétique 5.504 MJ; Émission de CO2 0.536 kg; Code CED 17 04 05; Masse de l'élément 0.2 kg; Volume 0.000095 m3
Déchets:
- emballage: re170203 Plastique; quantité 0.005 kg

**mt12fac020b** U Tige métallique en acier galvanisé de 6 mm de diamètre
Données techniques: Coût énergétique 3.803 MJ; Émission de CO2 0.261 kg; Code CED 17 04 05; Masse de l'élément 0.055 kg; Volume 0.000026 m3
Déchets:
- emballage: re170203 Plastique; quantité 0.025 kg
