# Émail à l'eau

- Propriété du fichier: CYPE Ingenieros S.A.
- Format: FIEBDC-3/2016
- Logiciel: Générateur de prix de la construction. CYPE Ingenieros, S.A.
- Date: 12/01/2024
- Zone géographique: Cameroun
- Devise: XAF
- Coûts indirects: 3 %
- Frais généraux: 13 %
- Bénéfice: 6 %
- TVA: 19.25 %

## F Aménagements et finitions

### FP Peintures

#### FPB Spéciales bois

**FPB080** m² Émail à l'eau.
Application manuelle de deux couches d'émail à l'eau à base de résines acryliques, non diluée, (rendement: 0,11 l/m² chaque couche); application préalable d'une couche d'impression étanche, à base de résines acryliques en dispersion aqueuse et pigments sélectionnés, (rendement: 0,1111 l/m²), sur surface de menuiserie en bois, à l'intérieur. Comprend le polissage.
Critère d'évaluation économique: Le prix comprend la protection des éléments du contour qui pourraient être affectés pendant les travaux.
Inclut: Préparation et nettoyage de la surface support. Application de la couche de fond. Application successive, avec des intervalles de séchage, des couches de finition.
Critère pour le métré: Surface mesurée selon documentation graphique du Projet, sans décompter les vides, à deux face, de l'extérieur à l'extérieur du couvre joints.
Critère pour le mémoire: On mesurera la surface réellement exécutée selon les spécifications du Projet, par les deux faces, en incluant les couvre-joints.

| Code | U | Désignation | Quantité | Prix | Montant |
|---|---|---|---|---|---|
| mt27plj020a | l | Impression étanche pour intérieur, formulée avec résines acryliques en dispersion aqueuse et pigments sélectionnés, couleur blanche, à appliquer à la brosse, au rouleau ou au pistolet. (matériau) | 0.111 | 14439.92 | 1602.831 |
| mt27eaj010a | l | Émail à l'eau pour intérieur, finition brillante, à base de résines acryliques, couleur blanche, à séchage rapide, appliqué à la brosse, au rouleau ou au pistolet. (matériau) | 0.22 | 19060.7 | 4193.354 |
| mo038 | h | Compagnon professionnel III/CP2 peintre. (main-d'œuvre) | 0.333 | 1671.24 | 556.523 |
| mo076 | h | Ouvrier professionnel II/OP peintre. (main-d'œuvre) | 0.067 | 1071.71 | 71.805 |
| % | % | Frais de chantier des unités d'ouvrage | 2 % | 6424.513 | 128.490 |
|  |  | Coûts directs |  |  | 6553.003 |

Déchets:
- pose: mt27plj020a; facteur de déchet 0.03
- pose: mt27eaj010a; facteur de déchet 0.0275

## Ressources

**mt27plj020a** l Impression étanche pour intérieur
Données techniques: Coût énergétique 102.951 MJ; Émission de CO2 3.919 kg; Code CED 17 09 04; Masse de l'élément 1.36 kg; Volume 0.000907 m3
Déchets:
- emballage: re150104 Emballages métalliques. (composant de déchet); quantité 0.064 kg; Code CED 15 01 04; Masse de l'élément 1 kg; Volume 0.001667 m3

**mt27eaj010a** l Émail à l'eau pour intérieur
Données techniques: Coût énergétique 54.853 MJ; Émission de CO2 2.895 kg; Code CED 08 01 11; Masse de l'élément 1.23 kg; Volume 0.001367 m3
Déchets:
- emballage: re150104 Emballages métalliques; quantité 0.057 kg
