# Réparation d'un revêtement de sol en béton imprimé, avec du mortier

- Propriété du fichier: CYPE Ingenieros S.A.
- Format: FIEBDC-3/2016
- Logiciel: Générateur de prix de la construction. CYPE Ingenieros, S.A.
- Date: 04/04/2024
- Zone géographique: Cameroun
- Devise: XAF
- Coûts indirects: 3 %
- Frais généraux: 13 %
- Bénéfice: 6 %
- TVA: 19.25 %

## F Aménagements et finitions

### FS Revêtements de sols

#### FSR Réparation

**FSR020** m² Réparation d'un revêtement de sol en béton imprimé, avec du mortier.
Réparation d'un revêtement de sol en béton imprimé avec du mortier durcisseur, couleur Blanco, composé d'agglomérants hydrauliques, granulats siliceux sélectionnés, résines synthétiques, adjuvants catalyseurs et colorants inorganiques, rendement 4,5 kg/m²; finition imprimée en relief, application préalable de démoulant en poudre, couleur incolore et couche de scellement final avec résine en base aqueuse, incolore.
Critère d'évaluation économique: Le prix ne comprend pas la préparation du support.
Inclut: Nettoyage du support avec de l'eau. Application du mortier. Application du démoulant jusqu'à obtenir un recouvrement total. Impression du béton à l'aide de moules. Nettoyage de la surface de béton, à l'aide d'une machine hydro-nettoyeuse à eau à pression. Application de la résine de finition.
Critère pour le métré: Surface mesurée selon documentation graphique du Projet.
Critère pour le mémoire: On mesurera la surface réellement exécutée selon les spécifications du Projet.

| Code | U | Désignation | Quantité | Prix | Montant |
|---|---|---|---|---|---|
| mt09hip005ba | kg | Mortier durcisseur, couleur Blanco, composé d'agglomérants hydrauliques, granulats siliceux sélectionnés, résines synthétiques, adjuvants catalyseurs et colorants inorganiques, à résistance élevée à l'abrasion. (matériau) | 4.5 | 391.83 | 1763.235 |
| mt09hip020i | kg | Démoulant en poudre, couleur incolore, composé d'agents anti-adhérents et colorants inorganiques, appliqué dans revêtements continus en béton imprimé. (matériau) | 0.1 | 3355.24 | 335.524 |
| mt09hip030b | l | Résine en base aqueuse, incolore, pour le séchage et la protection de revêtements continus en béton imprimé, constituée d'une dispersion de résine acrylique styrénée. (matériau) | 0.1 | 2205.48 | 220.548 |
| mq08lch040 | h | Hydronettoyeur à pression. (matériel) | 0.174 | 2483.93 | 432.204 |
| mo041 | h | Compagnon professionnel III/CP2 VRD espaces publics. (main-d'œuvre) | 0.27 | 1727.44 | 466.409 |
| mo087 | h | Ouvrier professionnel II/OP VRD espaces publics. (main-d'œuvre) | 0.27 | 1107.54 | 299.036 |
| % | % | Frais de chantier des unités d'ouvrage | 2 % | 3516.956 | 70.339 |
|  |  | Coûts directs |  |  | 3587.295 |

Déchets:
- pose: mt09hip005ba; facteur de déchet 0.07
- pose: mt09hip020i; facteur de déchet 0.045402
- pose: mt09hip030b; facteur de déchet 0.06

## Ressources

**mt09hip005ba** kg Mortier durcisseur
Données techniques: Coût énergétique 2.251 MJ; Émission de CO2 0.184 kg; Code CED 17 09 04; Masse de l'élément 1 kg; Volume 0.000667 m3
Déchets:
- emballage: re170203 Plastique. (composant de déchet); quantité 0.003 kg; Code CED 17 02 03; Masse de l'élément 1 kg; Volume 0.001667 m3

**mt09hip020i** kg Démoulant en poudre
Données techniques: Coût énergétique 88.520 MJ; Émission de CO2 4.792 kg; Code CED 17 09 04; Masse de l'élément 1 kg; Volume 0.000667 m3
Déchets:
- emballage: re170203 Plastique; quantité 0.003 kg

**mt09hip030b** l Résine en base aqueuse
Données techniques: Coût énergétique 75.650 MJ; Émission de CO2 2.879 kg; Code CED 17 09 04; Masse de l'élément 1 kg; Volume 0.000667 m3
Déchets:
- emballage: re150104 Emballages métalliques. (composant de déchet); quantité 0.042 kg; Code CED 15 01 04; Masse de l'élément 1 kg; Volume 0.001667 m3
