# Ponçage d'un revêtement en bois

- Propriété du fichier: CYPE Ingenieros S.A.
- Format: FIEBDC-3/2016
- Logiciel: Générateur de prix de la construction. CYPE Ingenieros, S.A.
- Date: 04/04/2024
- Zone géographique: Cameroun
- Devise: XAF
- Coûts indirects: 3 %
- Frais généraux: 13 %
- Bénéfice: 6 %
- TVA: 19.25 %

## F Aménagements et finitions

### FS Revêtements de sols

#### FSR Réparation

**FSR110** m² Ponçage d'un revêtement en bois.
Réparation d'un revêtement en bois massif en supprimant la couche superficielle et le vernis détérioré, par ponceuse mécanique avec système d'aspiration.
Critère d'évaluation économique: Le prix ne comprend pas le traitement superficiel.
Inclut: Ponçage mécanique du revêtement. Nettoyage. Retrait et entassement des restes générés. Chargement des restes générés dans le camion ou la benne.
Critère pour le métré: Surface mesurée selon documentation graphique du Projet.
Critère pour le mémoire: On mesurera la surface réellement exécutée selon les spécifications du Projet.

| Code | U | Désignation | Quantité | Prix | Montant |
|---|---|---|---|---|---|
| mq08war160 | h | Ponceuse pour revêtements en bois, équipée de rouleaux à poncer et d'un système d'aspiration. (matériel) | 0.174 | 2294.93 | 399.318 |
| mo038 | h | Compagnon professionnel III/CP2 peintre. (main-d'œuvre) | 0.338 | 1727.44 | 583.875 |
| mo076 | h | Ouvrier professionnel II/OP peintre. (main-d'œuvre) | 0.338 | 1107.54 | 374.349 |
| % | % | Frais de chantier des unités d'ouvrage | 2 % | 1357.542 | 27.151 |
|  |  | Coûts directs |  |  | 1384.693 |

Déchets:
- démolition: ruo080111 Déchets de peinture et de vernis contenant des dissolvants organiques ou autres substances dangereuses. (composant de déchet); quantité 0.498 kg; Code CED 08 01 11; Masse de l'élément 1 kg; Volume 0.001111 m3
- démolition: ruo170201 Bois. (composant de déchet); quantité 0.284 kg; Code CED 17 02 01; Masse de l'élément 1 kg; Volume 0.000909 m3
