# Ancrage mécanique par cheville avec douille à expansion en acier galvanisé, de résistance à la corrosion élevée, pour fixation d'élément non structural sur béton

- Propriété du fichier: CYPE INGENIEROS, S.A.
- Format: FIEBDC-3/2002
- Zone géographique: Cameroun
- Devise: XAF
- Coûts indirects: 3.00 %
- Frais généraux: 13.00 %
- Bénéfice: 6.00 %
- TVA: 19.25 %

**FXM020** U Ancrage mécanique par cheville avec douille à expansion en acier galvanisé, de résistance à la corrosion élevée, pour fixation d'élément non structural sur béton.
Ancrage mécanique par cheville avec douille à expansion en acier galvanisé, de résistance à la corrosion élevée, pour fixation d'élément non structural sur béton.
Inclut: Implantation de la position de l'ancrage. Exécution de la perforation. Nettoyage de la poussière résultante. Introduction de l'ancrage. Application du couple de serrage avec une clé dynamométrique. Nettoyage des restes excédants.
Critère de métré de projet: Nombre d'unités prévues, selon documentation graphique du Projet.
Critère de mesure de l'ouvrage: On mesurera le nombre d'unités réellement exécutées selon les spécifications du Projet.

| Code | U | Désignation | Quantité | Prix | Montant |
|---|---|---|---|---|---|
| mt26aaa025a | U | Cheville avec douille à expansion en acier galvanisé, de résistance à la corrosion élevée. (matériau) | 1.000 | 2828.27 | 2828.27 |
| mo113 | h | Ouvrier d'exécution I/OE1 construction. (main-d'œuvre) | 0.050 | 626.79 | 31.34 |
| % | % | Coûts directs complémentaires | 2 % | 2859.61 | 57.19 |
|  |  | Coûts directs |  |  | 2916.80 |
