# Socle d'appui de machine

- Propriété du fichier: CYPE INGENIEROS, S.A.
- Format: FIEBDC-3/2002
- Zone géographique: Cameroun
- Coûts indirects: 3.00 %
- Frais généraux: 13.00 %
- Bénéfice: 6.00 %
- TVA: 19.25 %

**FXS010** U Socle d'appui de machine, en béton armé, de 150x100x16 cm, constitué de béton confectionné sur le chantier BCN: CPJ-CEM II/A 32,5 - TP - B 30 - 15/25 - E: 2a - BA - P 18-305, coulage avec moyens manuels et treillis soudé 100x100 mm et Ø 4,0-4,0 mm, en acier Fe E 500.
Réalisation d'un banc d'appui de machine, en béton armé, de 150x100x16 cm, constitué de béton confectionné sur le chantier BCN: CPJ-CEM II/A 32,5 - TP - B 30 - 15/25 - E: 2a - BA - P 18-305, coulage avec moyens manuels, treillis soudé 100x100 mm et Ø 4,0-4,0 mm, en acier Fe E 500, cadre périmétrique de profilé d'acier laminé à chaud et couche séparatrice de géotextile non tissé. Comprend le montage, le démontage et le retrait de tout le matériel auxiliaire, une fois que la pièce structurale est en conditions de reprendre les efforts. Ne comprend pas les amortisseurs ni les éléments antivibratoires.
Inclut: Implantation et tracé du socle. Mise en place du géotextile. Mise en place et fixation du cadre. Mise en place des armatures avec des séparateurs homologués. Préparation du béton. Coulage et compactage du béton. Réglage et nivellement de la couche de compression. Séchage du béton.
Critère de métré de projet: Nombre d'unités prévues, selon documentation graphique du Projet.
Critère de mesure de l'ouvrage: On mesurera le nombre d'unités réellement exécutées selon les spécifications du Projet.

| Code | U | Désignation | Quantité | Prix | Montant |
|---|---|---|---|---|---|
| mt14gsa010b | m² | Géotextile non tissé synthétique, thermosoudé, en polypropylène-polyéthylène, de 125 g/m². (matériau) | 1.760 | 1.67 | 2.94 |
| mt07ala010h | kg | Acier laminé NF EN 10025 S275JR, en profilés laminés à chaud, pièces simples, pour applications structurales. (matériau) | 94.000 | 1.11 | 104.34 |
| mt07ame100bca | m² | Treillis soudé 100x100 mm, fils porteurs de 4 mm de diamètre et fils de répartition de 4 mm de diamètre, en acier Fe E 500. (matériau) | 1.650 | 2.06 | 3.40 |
| mt08aaa010a | m³ | Eau. (matériau) | 0.048 | 1.50 | 0.07 |
| mt01arg000a | m³ | Sable criblé. (matériau) | 0.101 | 22.46 | 2.27 |
| mt01arg001ar | m³ | Gros granulats homogénéisés de taille maximale 15/25 mm. (matériau) | 0.190 | 23.99 | 4.56 |
| mt08cem000a | kg | Ciment gris en sacs. (matériau) | 121.440 | 0.11 | 13.36 |
| mq06hor010 | h | Bétonnière. (matériel) | 0.181 | 1.14 | 0.21 |
| mo042 | h | Compagnon professionnel III/CP2 du béton. (main-d'œuvre) | 0.334 | 1.79 | 0.60 |
| mo089 | h | Ouvrier professionnel II/OP du béton. (main-d'œuvre) | 0.334 | 1.13 | 0.38 |
| mo113 | h | Ouvrier d'exécution I/OE1 VRD espaces privés. (main-d'œuvre) | 0.354 | 1.04 | 0.37 |
| mo112 | h | Ouvrier d'exécution I/OE2 VRD espaces privés. (main-d'œuvre) | 0.370 | 1.06 | 0.39 |
| % | % | Coûts directs complémentaires | 2 % | 132.89 | 2.66 |
|  |  | Coûts directs |  |  | 135.55 |
