# Réparation structurale du béton, avec du mortier fluide à base de ciment, modifié avec des polymères

- Propriété du fichier: CYPE Ingenieros S.A.
- Format: FIEBDC-3/2016
- Logiciel: Générateur de prix de la construction. CYPE Ingenieros, S.A.
- Date: 04/04/2024
- Zone géographique: Cameroun
- Devise: XAF
- Coûts indirects: 3 %
- Frais généraux: 13 %
- Bénéfice: 6 %
- TVA: 19.25 %

## G Structure et gros oeuvre

### GA Transformations et réparations

#### GAE Réparation d'éléments en béton

**GAE020** m² Réparation structurale du béton, avec du mortier fluide à base de ciment, modifié avec des polymères.
Application manuelle de mortier fluide, modifié avec des polymères, avec une résistance à la compression à 28 jours supérieure ou égale à 80 N/mm² et un module d'élasticité supérieur ou égal à 20000 N/mm², classe R4, type PCC, selon NF EN 1504-3, Euroclasse A1 de réaction au feu, selon NF EN 13501-1, en couche de 40 mm d'épaisseur moyenne, de consistance fluide, pour la réparation et le renfort structural de plancher en béton.
Critère d'évaluation économique: Le prix comprend le montage et le démontage du système de coffrage.
Inclut: Humectage de la surface support. Montage du système de coffrage. Préparation du mélange. Application du produit. Séchage. Démontage du système de coffrage.
Critère pour le métré: Surface mesurée selon documentation graphique du Projet.
Critère pour le mémoire: On mesurera la surface réellement exécutée selon les spécifications du Projet.

| Code | U | Désignation | Quantité | Prix | Montant |
|---|---|---|---|---|---|
| mt09rek020d | kg | Mortier fluide, modifié avec des polymères, avec une résistance à la compression à 28 jours supérieure ou égale à 80 N/mm² et un module d'élasticité supérieur ou égal à 20000 N/mm², classe R4, type PCC, selon NF EN 1504-3, Euroclasse A1 de réaction au feu, selon NF EN 13501-1, avec un contenu très bas de composés organiques volatiles (COV), pour réparation structurale du béton. (matériau) | 76 | 762.27 | 57932.520 |
| mt08aaa010a | m³ | Eau. (matériau) | 0.008 | 1088.23 | 8.706 |
| mt50spa052b | m | Grosse planche en bois de pin, de 20x7,2 cm. (matériau) | 0.02 | 5382.41 | 107.648 |
| mt50spa101 | kg | Clous en acier. (matériau) | 0.03 | 1593.88 | 47.816 |
| mt50spa081a | U | Étai métallique télescopique, allant jusqu'à 3 m de hauteur. (matériau) | 0.013 | 16392.45 | 213.102 |
| mo020 | h | Compagnon professionnel III/CP2 construction. (main-d'œuvre) | 0.175 | 1727.44 | 302.302 |
| mo113 | h | Ouvrier d'exécution I/OE1 construction. (main-d'œuvre) | 0.175 | 1065.7 | 186.498 |
| % | % | Frais de chantier des unités d'ouvrage | 2 % | 58798.592 | 1175.972 |
|  |  | Coûts directs |  |  | 59974.564 |

Déchets:
- pose: mt09rek020d; facteur de déchet 0.0063
- pose: mt50spa052b Grosse planche en bois de pin, de 20x7,2 cm; facteur de déchet 1
- pose: mt50spa101 Clous en acier; facteur de déchet 0.0045
- pose: mt50spa081a Étai métallique télescopique, allant jusqu'à 3 m de hauteur; facteur de déchet 1

## Ressources

**mt09rek020d** kg Mortier fluide, modifié avec des polymères
Données techniques: Coût énergétique 7.204 MJ; Émission de CO2 0.454 kg; Code CED 17 01 01; Masse de l'élément 1 kg; Volume 0.000667 m3
Déchets:
- emballage: re150101 Emballages en papier et en carton. (composant de déchet); quantité 0.014 kg; Code CED 15 01 01; Masse de l'élément 1 kg; Volume 0.001333 m3
- emballage: re170201 Bois. (composant de déchet); quantité 0.001 kg; Code CED 17 02 01; Masse de l'élément 1 kg; Volume 0.000909 m3
- emballage: re170203 Plastique. (composant de déchet); quantité 0.003 kg; Code CED 17 02 03; Masse de l'élément 1 kg; Volume 0.001667 m3

**mt08aaa010a** m³ Eau
Données techniques: Coût énergétique 60.000 MJ; Émission de CO2 30.000 kg

**mt50spa052b** m Grosse planche en bois de pin, de 20x7,2 cm
Données techniques: Coût énergétique 1124.755 MJ; Émission de CO2 -15.401 kg; Code CED 17 02 01; Masse de l'élément 8.28 kg; Volume 0.007527 m3

**mt50spa101** kg Clous en acier
Données techniques: Coût énergétique 9.830 MJ; Émission de CO2 0.510 kg; Code CED 17 04 05; Masse de l'élément 1 kg; Volume 0.000476 m3

**mt50spa081a** U Étai métallique télescopique, allant jusqu'à 3 m de hauteur
Données techniques: Coût énergétique 97.317 MJ; Émission de CO2 5.049 kg; Code CED 17 04 05; Masse de l'élément 9.9 kg; Volume 0.004714 m3
