# Réalisation d'un décaissement dans un sol d'argile semi-dure

- Propriété du fichier: CYPE INGENIEROS, S.A.
- Format: FIEBDC-3/2002
- Zone géographique: Cameroun
- Devise: XAF
- Coûts indirects: 3.00 %
- Frais généraux: 13.00 %
- Bénéfice: 6.00 %
- TVA: 19.25 %

**GAO010** m³ Réalisation d'un décaissement dans un sol d'argile semi-dure, jusqu'à atteindre la face supérieure de la fondation à rechausser, située à une profondeur maximale de 1,0 m, avec des moyens manuels, et chargement manuel dans le camion ou la benne.
Réalisation d'un décaissement dans un sol d'argile semi-dure, jusqu'à atteindre la face supérieure de la fondation à rechausser, située à une profondeur maximale de 1,0 m, avec des moyens manuels, et chargement manuel dans le camion ou la benne.
Inclut: Implantation générale et fixation des points et des niveaux de référence. Excavation en couches horizontales successives et extraction des terres. Modelage des fonds et des côtés à la main, avec extraction des terres. Chargement manuel dans le camion ou la benne des matériaux excavés.
Critère de métré de projet: Volume moyen sur les sections théoriques de l'excavation, selon documentation graphique du Projet.
Critère de mesure de l'ouvrage: On mesurera le volume théorique exécuté selon les spécifications du Projet, sans inclure les augmentations par excès d'excavation non autorisés, ni le remblai nécessaire à la reconstruction de la section théorique par défauts imputables à l'entrepreneur. On mesurera l'excavation une fois réalisée et avant l'application d'un remblai. Si l'entrepreneur referme l'excavation avant que la mesure ait été conformée, il sera considéré qu'il consent à ce que détermine unilatéralement le directeur de l'exécution de l'ouvrage.
Critère d'évaluation économique: Le prix ne comprend pas le transport des matériaux excavés.

| Code | U | Désignation | Quantité | Prix | Montant |
|---|---|---|---|---|---|
| mo113 | h | Ouvrier d'exécution I/OE1 construction. (main-d'œuvre) | 1.871 | 640.45 | 1198.28 |
| % | % | Frais de chantier des unités d'ouvrage | 2 % | 1198.28 | 23.97 |
|  |  | Coûts directs |  |  | 1222.25 |
