# Platelage de base de revêtement

- Propriété du fichier: CYPE INGENIEROS, S.A.
- Format: FIEBDC-3/2002
- Zone géographique: Cameroun
- Devise: XAF
- Coûts indirects: 3.00 %
- Frais généraux: 13.00 %
- Bénéfice: 6.00 %
- TVA: 19.25 %

**GPO050** m² Platelage de base de revêtement, de panneau OSB de lamelles minces, longues et orientées, pour utilisation en milieu humide, classe OSB/3 collés entre eux avec un adhésif avec urée-formaldéhyde, à bords soignés, de 12 mm d'épaisseur, densité 630 kg/m³, fixé avec vis à tête chanfreinée, d'acier au carbone.
Platelage de base de revêtement, de panneau OSB de lamelles minces, longues et orientées, pour utilisation en milieu humide, classe OSB/3 collés entre eux avec un adhésif avec urée-formaldéhyde, à bords soignés, de 12 mm d'épaisseur, densité 630 kg/m³, fixé avec vis à tête chanfreinée, d'acier au carbone.
Inclut: Implantation des pièces. Fixation des panneaux au support de base.
Critère de métré de projet: Surface mesurée selon documentation graphique du Projet.
Critère de mesure de l'ouvrage: On mesurera la surface réellement exécutée selon les spécifications du Projet.

| Code | U | Désignation | Quantité | Prix | Montant |
|---|---|---|---|---|---|
| mt07tdo030e | m² | Panneau OSB de lamelles minces, longues et orientées, pour utilisation en milieu humide, classe OSB/3 collés entre eux avec un adhésif avec urée-formaldéhyde, à bords soignés, de 12 mm d'épaisseur, densité 630 kg/m³, Euroclasse D-s2, d0 de réaction au feu, classe E1 en émission de formaldéhyde, selon NF EN 300. (matériau) | 1.050 | 4404.36 | 4624.58 |
| mt07emr118ea | U | Vis à tête chanfreinée, de 4,5 mm de diamètre et 50 mm de longueur, d'acier galvanisé, pour les classes de service 1, 2 et 3 selon NF EN 1995-1-1. (matériau) | 9.000 | 177.29 | 1595.61 |
| mo048 | h | Compagnon professionnel III/CP2 charpentier bois. (main-d'œuvre) | 0.226 | 1092.71 | 246.95 |
| mo095 | h | Ouvrier professionnel II/OP charpentier bois. (main-d'œuvre) | 0.226 | 696.45 | 157.40 |
| % | % | Frais de chantier des unités d'ouvrage | 2 % | 6624.54 | 132.49 |
|  |  | Coûts directs |  |  | 6757.03 |
