# Dispositif d'ancrage pour fixation mécanique au parement horizontal en béton armé

- Propriété du fichier: CYPE INGENIEROS, S.A.
- Format: FIEBDC-3/2002
- Zone géographique: Cameroun
- Coûts indirects: 3.00 %
- Frais généraux: 13.00 %
- Bénéfice: 6.00 %
- TVA: 19.25 %

**SCL090** U Dispositif d'ancrage pour fixation mécanique au parement horizontal en béton armé, de 1500 mm de longueur, constitué de sangle en polyester; 1 piton à une extrémité, avec connexions filetée mâle et 1 anneau à l'autre extrémité, pour assurer un travailleur.
Fourniture, mise en place et démontage de dispositif d'ancrage pour fixation mécanique au parement horizontal en béton armé, de 1500 mm de longueur, constitué de sangle en polyester; 1 piton à une extrémité, avec connexions filetée mâle et 1 anneau à l'autre extrémité, pour assurer un travailleur. Comprend la fixation mécanique.
Critère de métré de projet: Nombre d'unités prévues, selon Plan général de coordination en matière de sécurité et de protection de la santé.

| Code | U | Désignation | Quantité | Prix | Montant |
|---|---|---|---|---|---|
| mt50spd030c | U | Dispositif d'ancrage pour fixation mécanique au parement horizontal en béton armé, de 1500 mm de longueur, constitué de sangle en polyester; 1 piton à une extrémité, avec connexions filetée mâle et 1 anneau à l'autre extrémité, classe A1, y compris la cheville à expansion métallique. (matériau) | 1.000 | 8.66 | 8.66 |
| mo113 | h | Ouvrier d'exécution I/OE1 VRD espaces privés. (main-d'œuvre) | 0.129 | 1.04 | 0.13 |
| % | % | Coûts directs complémentaires | 2 % | 8.79 | 0.18 |
|  |  | Coûts directs |  |  | 8.97 |
