# Support de douchette

- Propriété du fichier: CYPE Ingenieros S.A.
- Format: FIEBDC-3/2016
- Logiciel: Générateur de prix de la construction. CYPE Ingenieros, S.A.
- Date: 19/09/2024
- Zone géographique: Cameroun
- Devise: XAF
- Coûts indirects: 3 %
- Frais généraux: 13 %
- Bénéfice: 6 %
- TVA: 19.25 %

## T Équipements techniques

### TB Équipements sanitaires

#### TBU Douches

**TBU060** U Support de douchette.
Support mural réglable, finition chromée. Comprend éléments de fixation.
Inclut: Mise en place. Contrôle de son bon fonctionnement.
Critère pour le métré: Nombre d'unités prévues, selon documentation graphique du Projet.
Critère pour le mémoire: On mesurera le nombre d'unités réellement mises en place selon les spécifications du Projet.

| Code | U | Désignation | Quantité | Prix | Montant |
|---|---|---|---|---|---|
| mt31gro138a | U | Support mural réglable, finition chromée, y compris éléments de fixation. (matériau) | 1 | 36083.1 | 36083.100 |
| mo008 | h | Compagnon professionnel III/CP2 plombier. (main-d'œuvre) | 0.103 | 1775.06 | 182.831 |
| % | % | Frais de chantier des unités d'ouvrage | 2 % | 36265.931 | 725.319 |
|  |  | Coûts directs |  |  | 36991.250 |
